# NaCH Bielefeld
Angebotsaufforderung (GAEB DA XML 3.2, DA83)
Währung: EUR
Erstellt mit: G&W CALIFORNIA PRO, CALIFORNIA PRO V15.1.12, 24.02.2026

## Deckblatt
LEISTUNGSVERZEICHNIS

311.02 Dachabdichtung Los 2

BAUVORHABEN

Neubau am Campus Handwerk

Campus Handwerk 1
33613 Bielefeld

AUFTRAGGEBER

Handwerkskammer Ostwestfalen-Lippe zu Bielefeld
Campus Handwerk 1
33613 Bielefeld

## Anlagenverzeichnis
Anlagenverzeichnis

Das Anlagenverzeichnis liegt als separate Auflistung als Anlage dem LV bei.

## 0.1 ANGABEN ZUR BAUSTELLE
0.1 ANGABEN ZUR BAUSTELLE

0.1.3 Art und Lage der baulichen Anlagen
Allgemein/ Raumprogramm
Die Handwerkskammer Ostwestfalen-Lippe zu Bielefeld errichtet den Neubau am Campus Handwerk für das Handwerksbildungszentrum Brackwede Fachbereich Bau, Fachbereich KFZ, Fachbereich Maler und Lackierer, Fachbereich KFZ der Handwerkskammer und für die Kreishandwerkerschaft Gütersloh-Bielefeld im Zentrum von Bielefeld. Unmittelbar neben dem 2015 errichteten Campus Handwerk 1 werden zwei Neubauten die Campusanlage ergänzen. Dieser Schritt soll die Synergien zwischen den einzelnen Einrichtungen weiter stärken und nimmt einen wichtigen Baustein der Zukunftsvision für die überbetrieblichen Bildungsstätten in der Region Ostwestfalen-Lippe ein.

Der Neubau am Campus Handwerk besteht aus zwei Gebäuden. Gebäude 2 beherbergt 13 Bauhallen, 19 Theorieräume und einen Verwaltungsbereich mit 20 Büroräumen sowie einer Mensa. Die Verwaltungsflächen gliedern sich in die Flächen des HBZ Brackwede mit 15 Büros und die der KH Gütersloh-Bielefeld mit 5 Büros neben mehreren Besprechungsräumen für beide Bereiche. Das Gebäude 3 beinhaltet 7 KFZ-Hallen mit zwei Theoriebereichen, einem Elektrolabor und zugehörige Nebenräume.

Um die Baumasse angemessen auf der Liegenschaft zu platzieren, wird die Programmfläche in zwei Gebäude aufgeteilt. So ergibt der Entwurf ein größeres, in der Höhe gestaffeltes fünfgeschossiges Gebäude 2 „Bau“ mit Bauhallen, Theorieräumen und der Verwaltung sowie ein kleineres zweigeschossiges Gebäude 3 „KFZ“ für den Bereich KFZ und Fahrzeuglack.

Der Bereich für die Bau-Ausbildungsberufe erstreckt sich in Gebäude2 über drei Ebenen. Jeweils vier bis fünf Bauhallen teilen sich zwei kleinere und zwei größere Theorieräume, Umkleiden und Sanitärräume. Die Nebenräume für Ausbilder sollen möglichst zentral liegen. Zusätzlich werden jeweils in direkter Nähe zu den Hallen zugehörige Lagerflächen benötigt. Die Hallen für Straßenbau und Betonbau müssen in der untersten Ebene verortetet werden. Diese werden zum Teil als 3m tiefe Sandgrube ausgebildet, von außen angedient und teilweise mit Radlader befahren. Die Hallen für Mauern, Fliesenlegen, sowie für Stuck- und Trockenbau benötigen ebenfalls eine erdgeschossige Lage, da diese mit einem Stapler und Kran befahren werden. Die Bauhallen für Zimmern, Dachdecken und eine multifunktionale Halle können mit einem Hubwagen über einen Lastenaufzug angedient werden.

Die Einheit für die Meisterlehre besteht aus fünf Theorieräumen, die idealerweise in der Nähe der Verwaltung des HBZ und dem Speisesaal liegen, so können hier Synergien bei der Nebenräumen genutzt werden. Die Mensa wird als „Satellitenküche“ geplant und soll von der bestehenden Küche der Handwerkskammer angedient werden. Der Speiseraum dient auch als Sozialraum für die Theorieräume.

Der Bereich für KFZ ist unterteilt in drei Werkstätten des HBZ Brackwede und zwei Werkstätten der Bildungsstätte HWK. Beide Bereiche teilen sich zukünftig eine Halle für Fahrwerktechnik und ein Elektrolabor. Zusätzlich gibt es einen Theorieraum für KFZ-Meister und den Bereich der Fahrzeuglackierer. Alle Hallen sollen direkt von außen befahrbar sein. Übergeordnete Lagerräume und Umkleiden für Ausbilder und Azubis befinden sich an zentraler Stelle.
Architektonisches Konzept

Entwicklung
Der Neubauplanung geht eine erweiterte Machbarkeitsstudie aus dem Jahr 2021 voraus, deren städtebauliche Setzung und Unterteilung der Funktionseinheiten maßgebend für die Vorentwurfsplanung ist. So ergänzt das Gebäudeensemble bestehend aus den beiden Neubauten mit dem Bestandsgebäude der Handwerkskammer die Gesamtanlage des Campus Handwerk und bildet einen städtebaulichen Abschluss zur Ernst-Rhein-Straße – das bestehende Konzept des „Schaufenster des Handwerks“ wird hier weitergeführt.

Städtebau
Das insgesamt knapp 35.000 Quadratmeter große Grundstück der Handwerkskammer Ostwestfalen-Lippe zu Bielefeld liegt in “Insellage” rundum umgeben von Straßen, in der unmittelbaren Nähe des Hauptbahnhofs Bielefeld. Im Jahr 2015 wurden etwa 20.000 Quadratmeter mit dem Gebäude der Handwerkskammer und zugehörigen Stellplätzen sowie der Außenanlage überbaut. Auf den umgebenden Flächen soll nun das Bestandsgebäude durch die zwei Neubauten am Campus Handwerk zu einer Gesamt- Campusanlage der Handwerksberufe ergänzt werden. Diese werden nordwestlich, beziehungsweise nordöstlich des Bestands angeordnet, so dass ein Campusgelände aufgespannt wird, daß alle Gebäude in der Außenanlage miteinander verbindet. Das kleinere KFZ-Gebäude gliedert sich mit seinen zwei Geschossen und damit geringeren Höhe parallel zum Gebäude der Handwerkskammer und nutzt den Geländeversatz. So befindet sich das Erdgeschoss auf der Sockelebene des Bestandgebäudes und bildet hier ein Gegenüber zu der bestehenden Werkstattebene des Campus Handwerk, ohne den Blickbezug vom tiefergelegenen Kreisverkehr an der nordöstlichen Grundstücksecke zum Bestand zu verdecken. Das Untergeschoss orientiert sich in Richtung Kreisverkehr / Stadtwerkegebäude.
Das Bau-Gebäude nordwestlich des Bestands erstreckt sich über fünf Geschosse. Auch hier bindet das Erdgeschoss an das neue Campusgelände an und nutzt den Geländeversatz in Richtung Nordwesten. Die drei unteren Geschosse erstrecken sich mit ihrer langen Seite parallel zum Bestand. Parallel zur Untergeschossebene wird nordwestliches des Gebäudes zusätzlich ein eingeschossiges Baulager vorgesehen. Im vierten Geschoss reduziert sich die überbaute Fläche unter Ausbildung eines Innenhofes als Dachterrasse und zur Belichtung der Büroflächen. Die Technikzentrale bildet einen Hochpunkt des Gebäudes über dem Haupteingang und besetzt etwa ein Viertel des Baukörpers. Es bildet den städtebaulichen Hochpunkt des Gebäudes in der Erschließungsachse der neuen Zufahrt. Somit nimmt das Gebäude Gliederungselemente des Bestandes auf, stellt sich gegenüber dem Bestand dennoch eigenständig dar.

Äußere Erschließung
Das Grundstück soll um eine weitere Zufahrtsmöglichkeit von der Nowgorodstraße nordöstlich des Gebäudes der Handwerkskammer ergänzt werden. Von hier aus wird es eine direkte Blickachse zu Gebäude 2 geben, die zwischen Gebäude 3 und dem Bestandsgebäude hindurchführt. Somit kann von diesem zentralen Ort der gesamte Campus erschlossen werden. Links gelangt man über eine Terrasse in die Mensa, oder direkt in die Werkstätten der Handwerkskammer, auf der rechten Seite kann die obere Ebene des KFZ-Neubaus ebenfalls über die Werkstätten oder einen Eingang erschlossen werden. Wenn man der Achse weiter geradeaus folgt, gelangt man in den Haupteingang des Gebäude 2 „Bau“. Durch die Geländestaffelung können alle Gebäude zusätzlich auf einer zweiten Ebene erschlossen werden.
So befindet sich der Haupteingang der Handwerkskammer ein Geschoss über der neuen Zufahrtsebene auf der Südwestseite des Gebäudes. Die beiden Neubauten können zusätzlich in der Ebene unterhalb der Zufahrt über Werkstätten und weitere (Neben-)Eingänge erschlossen werden. Diese befinden sich auf dem Niveau der angrenzenden Ernst-Rein-Straße. In der Außenanlage werden die 210 bestehenden Stellplätze auf der Liegenschaft durch 82 Stellplätze ergänzt, beziehungsweise teilweise neu angeordnet. Um dem hohen Stellplatzbedarf auf der geringen Grundstücksfläche gerecht zu werden, wird angrenzend an Gebäude 3 ein Parkdeck, welches von beiden Geländeebenen befahrbar ist, vorgesehen. Außerdem sind weitere Fahrradstellplätze geplant. Über Rampen kann das gesamte Grundstück umfahren werden.

Innere Erschließung
Das Gebäude 2 kann in der Erdgeschossebene zum einen über den Haupteingang der süd-östlichen Seite erschlossen werden, an das direkt das Haupttreppenhaus mit 2 Personenaufzügen angebunden ist. Zum anderen kann es über die süd-westliche Schmalseite direkt in den breiten Hauptflur erschlossen werden, der sich über die gesamte Länge des Gebäudes erstreckt und von dem aus die Bauhallen und zugehörige Lager angedient werden können. Parallel dazu verläuft ein schmalerer Flur entlang der Theorie- und Nebenräume. Das gleiche System der Flure wiederholt sich ebenfalls in den weiteren Ebenen darunter und darüber. Wobei lediglich in der Untergeschossebene der Hauptflur an den Werkstatten nach außen angedient wird und die Hallen direkt von außen erreicht werden können. Außerdem befindet sich hier ein zusätzlicher Eingang in der Gebäudemitte zu einem Lastenaufzug, der bis in das erste Obergeschoss führt.
Über drei Treppenhäuser wird die vertikale Verteilung im Gebäude 2 gelöst. Das Treppenhaus am Haupteingang wird bis zur Technikzentrale (3. OG) geführt.
Das Gebäude 3 kann auf beiden Ebenen durch die Hanglage gleichermaßen erschlossen werden. So können zum einen die Werkstätten direkt angefahren werden, zum anderen gibt es auf beiden Ebenen einen zusätzlichen Eingang über den man jeweils in einen Flur, der hinter den Werkstätten entlangführt, gelangt. Über ein Treppenhaus sind die beiden Ebenen miteinander verbunden.

Konstruktion
Die Gebäude werden auf 50, 70, beziehungsweise 100 Zentimeter starken Bodenplatten gegründet. Die erdberührenden Stahlbetonbauteile werden in WU-Ausführung mit Frischbetonverbundfolie vorgesehen. Alle tragenden Außenwände sind in Stahlbetonbauweise vorgesehen. Die Außenwandbekleidung außen erfolgt in einem zweischaligen Aufbau, bestehend aus einer mineralischen Außendämmung und hinterlüfteter, vorgehängter Klinkersteinfassade. Es werden Lisenen und Gesimse in einem einheitlichen Raster ausgebildet. Dieses Raster wird teilweise durch geschlossene Felder, oder durch das Verbinden mehrerer Felder spielerisch unterbrochen. Die Ausfachungsfelder setzten sich im Wechsel durch Lochfenster und Felder in strukturierten Klinkerstein ab. So bildet die Fassade ein angemessenes Gegenüber zu den Fassaden des Bestandsgebäudes und vermittelt den Handwerksbezug auch in der äußeren Erscheinung. Die vorgefundene Materialität wird aufgenommen und in eine eigenständige neue Struktur und Ausdruck gebracht.
Das Gebäude 3 wird ebenfalls mit gleichem Wandaufbau und einer durchgängigen Klinkersteinfassade vorgesehen. Die Fassade des zweigeschossigen Baukörpers wird durch ein großes, über Eck verlaufendes Fensterband geprägt, welches das Thema „Schaufenster des Handwerks" des Bestandsgebäudes aufgreift und fortführt. Durch die städtebauliche Nähe zum Sockel des Bestandsgebäudes und die ähnliche Höhe, bildet das Gebäude 3 in Anlehnung der Ausgestaltung ein Gegenüber zu den Werkstätten des Bestands. Dadurch wird ein klarer Zusammenhang der Nutzung aber auch der Institutionen vermittelt.

Energetische Versorgung
Die beiden Neubauten sollen an das bestehende Fernwärmenetz angeschlossen werden.

Gebäudekennzahlen
BGF gesamt: 15.000 m² + 500 m² (Parkdeck)
BRI gesamt: 92.000 m³ + 3.000 m³ (Parkdeck)

0.1.4 Verkehrsverhältnisse auf der Baustelle
Die Baustellenandienung Gebäude 2 und Baulager und Gebäude 3 erfolgt über die Ernst-Rein-Straße von Norden aus auf das Baugrundstück auf dem unteren Höhenniveau, darüber hinaus besteht auf dem oberen Höhenniveau eine Zu- und Ausfahrt an der an der Nowgorodstraße südwestlich auf das Baufeld. Es stehen keine Wartezonen/ LKW-Aufstellflächen im direkten Umfeld der Maßnahme zur Verfügung

Es bestehen durch die unterschiedlichen Geländehöhen keine Parkmöglichkeiten innerhalb des Baufeldes.
Das Gelände darf auf Grund der bestehenden beengten Platzverhältnisse ausschließlich zum Entladen befahren werden. Fahrzeuge dürfen nicht auf dem Baugrundstück geparkt werden.

Öffentliche Parkmöglichkeiten für PKW (evtl. Kostenpflichtig) sind in der näheren Umgebung vorhanden.
Im Parkhaus Neues Bahnhofsviertel APCOA in der Joseph-Massolle-Straße können PKW zu einem von der HWK vereinbarten vergünstigten Tarif abgestellt werden.

In unmittelbarer Nähe am Baufeld, auf der Liegenschaft der Handwerkskammer, stehen 43 Parkplätze für Kleintransporter kostenlos zur Verfügung. Das Parken von PKWs und LKW > 3,5 to ist dort nicht gestattet. Ein Anspruch auf eine bereitgestellte Parkmöglichkeit besteht jedoch nicht.

Bei Be- und Entladevorgängen ist grundsätzlich der Motor abzustellen.

0.1.5 Für den Verkehr freizuhaltende Flächen
Außerhalb des Baugeländes dürfen weder Fahrzeuge abgestellt, noch andere Straßen oder Wege außer den oben beschriebenen Zufahrten ohne vorherige Genehmigung der Objektüberwachung des AG befahren werden.

0.1.6 Art, Lage, Maße und Nutzbarkeit von Transporteinrichtungen und -wegen
Der Zugang zu der Dachfläche des KFZ-Gebäudes ist zum Zeitpunkt der Notabdichtung nur über das vorab aufgestellte Teilgerüst mit Treppe und Materialaufzug möglich.
Der Materialtransport innerhalb der Geschossebene ist einzukalkulieren.

Für die Materialtransporte muss der AN Dachabdichtungsarbeiten vorsichtshalber einen Dachdeckerschrägaufzug einplanen.
Die Kräne der Rohbauer sind wahrscheinliche zum Zeitpunkt der Notabdichtungsarbeiten schon abgebaut, sodass der AN seine Hebewerkzeuge selbst organisieren und mitbringen muß.

Erst im Zuge der Fenster- und Verblendarbeiten wird bauseitig am KFZ-Gebäude, anschließend an den Lastenaufzug mit Absetzplattformen, ein umlaufendes Gerüst aufgebaut.
Das Gerüst kann für die Montage der Attikableche genutzt werden.

Die Parkdeckebenen können jeweils direkt erreicht werden. Das Gebäude ist ein ungedämmter Sichtbetonbau.

0.1.7 Wasser, Energie und Abwasser
Bauwasser sowie ein Abwasseranschluss werden durch den AG an den im Baustelleneinrichtungsplan ersichtlichen Übergabepunkten zur Verfügung gestellt.
Der Baustrom ab dem Hauptverteiler ist wird über die Baulogistik ab Beginn Fassade, technische Gebäudeausrüstung und Ausbau eingerichtet.
Die Einrichtung und Vorhaltung der Baustromverteiler und Baubeleuchtung ist Teil des Baulogistik-LVs.

Anschlüsse und Verteilung für die eigenen Leistungen bis zu diesen Übergabepunkten sind Sache des AN.
Die Leitungsführung ist mit der Bauleitung des AG abzustimmen.

0.1.8 Für die Ausführung der Leistungen zur Benutzung oder Mitbenutzung überlassene Flächen und Räume
Sanitäranlagen, Waschräume und ein Sanitätscontainer mit Ausstattung nach ASR 38/2 werden durch den Auftraggeber nach den Rohbauarbeiten gegen eine Umlage zur Verfügung gestellt.
Tagesunterkünfte sowie verschlossene und/ oder wettergeschützte Lagerplätze werden durch den Auftraggeber nicht zur Verfügung gestellt.
Für das Aufstellen von Tagesunterkünften und Materialcontainern stellt der Bauherr Flächen innerhalb der ausgewiesenen Baustellenfläche zur Verfügung (sh. BE-Plan).
Unter Berücksichtigung der begrenzten Flächen ist der Platzbedarf auf ein Mindestmaß zu beschränken. Die Anzahl der durch den Auftragnehmer vor Ort vorgesehenen Container ist vor deren Aufstellung vorab mit dem Auftraggeber abzustimmen. Der Platzbedarf ist beim AG anzumelden. Eine Belegung der Flächen darf erst nach der Freigabe durch den AG erfolgen.
Bei einer Beheizung von Containern mit Gas sind die gesetzlichen Bestimmungen einzuhalten.
Eine Beheizung von Materialcontainern ist grundsätzlich nicht zulässig.

Lagerplätze können auf den im BE-Plan gekennzeichneten Flächen eingerichtet werden.
Auf die gleichzeitige Nutzung der Flächen durch mehrere AN wird ausdrücklich verwiesen. Der Platzbedarf ist beim AG anzumelden. Eine Belegung der Flächen darf erst nach der Freigabe durch den AG erfolgen.
Die Baustelleneinrichtungsflächen und das Baufeld werden vollständig durch einen Bauzaun abgetrennt. Dieser ist vom AN ständig geschlossen zu halten. Die Baustellenzufahrten sind täglich nach Arbeitsende zu verschließen, sofern sie durch den AN geöffnet wurden.

Alle für die Bauausführung notwendigen Gerätschaften, Fahrzeuge und Materialien dürfen ausschließlich innerhalb des Baufeldes gelagert und aufgestellt werden. Dies betrifft ebenso die notwendigen Containeranlagen.
Außerhalb der ausgewiesenen BE-Fläche / Baufeld können keine Lagermöglichkeiten zur Verfügung gestellt werden.
Lieferungen und Lagerungen sind auf diese Verhältnisse auszurichten.

0.1.12 Besondere Vorgaben für die Entsorgung
Der Auftraggeber richtet ab dem Beginn der Fassadenarbeiten auf dem Baugelände einen Bringdienst-Wertstoffhof für die Entsorgung der Rest- und Wertstoffe der Baustelle ein. Die Nutzung des Wertstoffhofs ist für den AN verpflichtend.

0.1.19 Gemäß Baustellenverordnung getroffene Maßnahmen
Der AG hat einen Sicherheits- und Gesundheitsschutzkoordinator beauftragt.

0.1.20 Meldung an Behörden
Meldepflichtige Arbeiten sind fristgerecht den entsprechenden Behörden/ Ämtern zu melden. Bei Bedarf sind diese Stellen zur Beratung in Fragen zu Sicherheit und Gesundheitsschutz hinzuzuziehen. Eine Kopie der Anmeldung ist unaufgefordert der Objektüberwachung und dem Sicherheitskoordinator auszuhändigen.

0.1.22 Art und Zeit der veranlassten Vorarbeiten
Vor Ausführung der ausgeschriebenen Leistungen werden die Baugrube und der Rohbau hergestellt.

0.1.23 Arbeiten anderer Unternehmer auf der Baustelle
Die gesamten Leistungen werden im Zusammenhang mit Leistungen anderer Unternehmer auf der Baustelle ausgeführt.
Parallel zum Beginn der Dachabdichtungsarbeiten finden u.a. Fassadenarbeiten (Verblender, Fenster, Tore), Arbeiten der Gewerke Rohbau, Gerüst, Baulogistik und der TGA statt.
In den Geschossen mit dichter Gebäudehülle finden nach Teilabnahme parallel Arbeiten der Ausbau-Gewerke statt.

## 0.2 ANGABEN ZUR AUSFÜHRUNG
0.2 ANGABEN ZUR AUSFÜHRUNG

0.2.1 Vorgesehene Arbeitsabschnitte, Abhängigkeit von Leistungen anderer
Gegenstand der Leistungsbeschreibung sind die Dachabdichtungsarbeiten auf Flachdächern für den Neubau der
Gebäude KFZ (3) und des Parkdecks (5)  Diese umfassen insbesondere:

- Voranstrich u.Abdichtungsarbeiten als Dampfsperre u. Notabdichtung
- mehrlagige Dämmarbeiten für Gefälleausbildung
- zweilagige bituminöse Abdichtung, durchwurzelungsfest, für bauseitige Begrünung bzw. Parkflächen
- Attikadämmung, Abklebung und Abdeckung mit gekanteten Aluminiumblechen
- Rückbau Notentwässerung durch die Attika
- Einarbeiten Dachentwässerungselemente und Notentwässerung Parkdeck
- Einbinden von bauseitigem Blitzschutz
- Einbinden der RWA und anderen Durchdringungen
- Anschlüsse und Metall-Regenabdeckungen der Zu- und Abluftanlagen Lackiererei
- Abspannösen für Abluftanlage
- Gründachaufbau KFZ- Gebäude
Es ist mit Dach- und abschnittsweise unterteilter Leistungserbringung zu rechnen.
Zudem sind technologische Abhängigkeiten zu anderen Gewerken und Festlegungen der Objektüberwachung des AG zu beachten. Dies kann zu in Abschnitte unterteilter Erbringung von in einer Position beschriebenen Leistungen führen (z.B. Herstellen der Unterkonstruktion, der Grundkonstruktion und von Anschlüssen an andere Bauteile jeweils in eigener Zeitfolge).

0.2.2 Besondere Erschwernisse während der Ausführung
Bei allen Bohrungen in Decken ist mit Behinderungen aufgrund des Bewehrungsgrades zu rechnen. Bohrungen im Bereich von sichtbar bleibenden Betonflächen sind grundsätzlich genehmigungspflichtig. Randabstände sind so vorzusehen, dass Abplatzungen ausgeschlossen sind. Zusätzlich sind geeignete Bohrverfahren (Feinschlagwerkmaschinen, Bohrfräser etc.) zu verwenden.
Die Notwendigkeit von zusätzlichen, nicht geplanten, Kernbohrungen ist immer bei der Bauleitung des AG anzumelden. Kernbohrungen dürfen erst nach schriftlicher Freigabe ausgeführt werden. Eine Bearbeitungszeit von drei Werktagen für eine Genehmigung ist einzukalkulieren.
Bei WU-Bauteilen sowie bei Bauteilen mit eingelegten Installationen gelten Bohrtiefen-Beschränkungen. Die Bohrtiefenbegrenzungen werden in der Ausführungsplanung des AG bekannt gegeben.
Angrenzende Materialien müssen mit der Frischbetonverbundfolie verträglich sein, Bohrungen sind genehmigungspflichtig.

Heißarbeiten/ Arbeiten mit Feuer/ Trennschneidearbeiten dürfen im Baustellenbereich nur nach vorheriger Anmeldung (Schweißerlaubnisschein) beim AG, bzw. dessen Vertreter, erfolgen.
Für Trennschneide- und Schweißarbeiten ist in der Regel ein umlaufend geschützter Arbeitsplatz einzurichten. Sofern Arbeiten nicht innerhalb eines solchen geschützten Bereichs ausgeführt werden können, sind Bauteile im umliegenden Bereich zu schützen.
Es wird explizit auf den dabei notwendigen Schutz von Glasflächen hingewiesen. Einbrandschäden an Gläsern bedingen den Austausch zu Lasten des Verursachers.

0.2.6 Besondere Anforderungen an die Baustelleneinrichtung
Materialien können in der Regel nur in dem Umfang auf die Baustelle geliefert werden, wie sie innerhalb von 2 Arbeitstagen eingebaut werden können, da wenig Platz auf der Baustelle vorhanden ist. Ggf. sind die Dachflächen für leichte Materialien als Lagerflächen zu nutzen.

Es wird ergänzend auf die Angaben unter 0.1.6 verwiesen :
Die Kräne der Rohbauer sind wahrscheinliche zum Zeitpunkt der Dacharbeiten schon abgebaut, sodass der AN seine Hebewerkzeuge eventuell selbst organisieren und mitbringen muß.
Der Zugang der Personen zur Dachebene erfolgt beim KFZ-Gebäude über einen bauseitige Gerüsttreppenturm mit Materialaufzug und Plattformen, der vorab aufgestellt wird..

Umfangreiche Anlieferungen und Großtransporte des AN sind beim AG in der Baubesprechung der vorhergehenden Woche anzumelden, mindestens jedoch mit 7 Tagen Vorlauf.

0.2.8 Mitbenutzung fremder Gerüste, Hebezeuge und Einrichtungen
Mitbenutzung von Fördereinrichtungen und sonstigen Hilfsmitteln anderer Unternehmer ist vom Auftragnehmer mit diesen direkt zu vereinbaren.

0.2.12 Art und Umfang der verlangten Eignungs- und Gütenachweise
Der Nachweis darüber, dass sämtliche angebotenen Konstruktionen den, in der Leistungsbeschreibung definierten, notwendigen Leistungsmerkmalen entsprechen, ist über Vorlage bauaufsichtlicher Verwendbarkeitsnachweise entsprechend der zum Zeitpunkt der Abnahme der Leistung geltenden Gesetzeslage und Rechtsprechung zu führen.
In diesem Zusammenhang sind insbesondere die Übergangsregelungen zur Bauproduktenverordnung (BauPVO) zu berücksichtigen.
Spätestens 14 Tage nach Beauftragung sind für alle zur Ausführung kommenden Stoffe und Bauteile die Werksgarantien und Lieferscheine, die technischen Merkblätter und Verarbeitungsrichtlinien der Hersteller sowie die notwendigen gültigen bauaufsichtlichen Zulassungen, Prüfbescheide, Nachweise zum Brandverhalten und sonstige erforderliche Qualitätsnachweise vorzulegen.
Die tatsächliche Ausführung der Konstruktion muss den Zulassungsbescheiden bzw. Prüfzeugnissen und den entsprechenden Vorschriften der Herstellerwerke entsprechen; der AN haftet uneingeschränkt für die Einhaltung der geforderten Eigenschaften.
Alle Prüfzeugnisse, Zulassungen, Errichtungserklärungen, usw. sind vor der Ausführung vom AN, entsprechend der AG-Strukturvorgabe, auf den Projektserver des AG zu laden.

0.2.17 Geräte und Personal zum Abladen, Lagern und Transport von Stoffen und Bauteilen
Vom Auftraggeber werden keine Geräte oder Arbeitskräfte für das Abladen, Lagern oder den Transport von Stoffen oder Bauteilen zur Verfügung gestellt.

0.2.19 Mitwirken bei der Inbetriebnahme
Leistungen, die im Zusammenhang mit der Inbetriebnahme der Bauteile, Anlagen oder des Gebäudes zu erbringen sind, sind in eigenen Positionen aufgeführt.

0.2.20 Benutzung von Teilen der Leistung vor der Abnahme
Teile der Leistung, die vor der Abnahme durch den AG benutzt werden, sind in  den Positionen des Leistungsverzeichnisses gesondert aufgeführt bzw. eine Zusammenarbeit mit anderen Gewerken erwähnt.

## 0.3 ERGÄNZENDE ANGABEN ZUR AUSFÜHRUNG DER DACHABDICHTUNGSARBEITEN
0.3 ERGÄNZENDE ANGABEN ZUR AUSFÜHRUNG DER DACHABDICHTUNGSARBEITEN

0.3.1 Ausführungsunterlagen
Die Ausführungsunterlagen nach § 3 (1) VOB/B werden dem AN in digitaler Form auf einem Projektserver des AG zur Verfügung gestellt.
Eine Übergabe der Unterlagen in Papierform erfolgt nicht.

0.3.2 Allgemein
Die folgenden Festlegungen dieser Ergänzenden Angaben gelten soweit möglich sinngemäß für alle Titel dieses Leistungsverzeichnisses. Alle hieraus erforderlichen Leistungen sind in die Einheitspreise einzukalkulieren.
Die zusätzlichen Hinweise in den einzelnen Bereichen dieses Leistungsverzeichnisses sind ergänzend zu beachten.

Alle Leistungspositionen enthalten, sofern nicht ausdrücklich etwas anderes angegeben ist, grundsätzlich auch die Lieferung bzw. Bereitstellung und Vorhaltung der zur vertragsgemäßen Ausführung erforderlichen Stoffe,
Materialien und (Ein-) Bauteile frei Verwendungsstelle und die Abfuhr sowie die ordnungsgemäße Entsorgung aller durch die Leistungserfüllung nicht in das Eigentum des Auftraggebers übergehenden Teile einschl. der anfallenden Lade- und Lagerleistungen, Nebenarbeiten und Nebenleistungen.
Ordnungsgemäße Entsorgung über den Wertstoffhof.

Ferner sind alle baubetrieblichen Aufwendungen (z.B. für Geräte und deren Betriebskosten) in den Einheitspreisen der Leistungen, für die sie erforderlich sind, zu berücksichtigen, wenn hierfür keine besonderen Positionen vorgesehen sind.

0.3.2 Ausführungszeiten
Der Bauablauf sowie die Bauverfahren sind unter Berücksichtigung der einzuhaltenden Zwischen- und Endtermine, der bestehenden Randbedingungen und Abhängigkeiten Sache des Auftragnehmers und von ihm eigenverantwortlich zu kalkulieren, zu planen und zu koordinieren.
Die Durchführung der Arbeiten ist innerhalb der vertraglich vorgesehenen Bauzeit sicherzustellen. Alle durch die Eigenart der Baustelle zu erwartenden Schwierigkeiten müssen im Angebot berücksichtigt werden.
Soweit Überschreitungen der Ausführungstermine und -fristen vom Auftragnehmer zu vertreten sind, gehen - unbeschadet zusätzlicher Ansprüche des Auftraggebers und Dritter - die Kosten, die sich für ihn aus der verlängerten Bauzeit ergeben, zu seinen Lasten.
Es ist damit zu kalkulieren, dass die Leistungen in Abschnitte unterteilt erbracht werden müssen. Dabei sind Abhängigkeiten zu berücksichtigen, die sich aus der Koordination des Bauablaufs mit Leistungen anderer Unternehmer ergeben. Auch innerhalb dieser Bereiche ist mit geschoss- und abschnittsweise unterteilter Leistungserbringung zu rechnen.
Zudem sind technologische Abhängigkeiten zu anderen Gewerken und Festlegungen der Bauleitung des AG zu beachten.
Auf die gleichzeitig zu den Arbeiten des AN stattfindende Arbeitsausführung anderer Unternehmer wird ausdrücklich hingewiesen.
Alle gewerkespezifischen Leistungen des AN sind nach Beauftragung durch den AG, bezogen auf den Bauablaufplan terminlich darzustellen und der Objektüberwachung zur Prüfung vorzulegen. Sämtliche beschriebenen Bauleistungen im Leistungsverzeichnis sind in zeitlicher Abfolge gestaffelt auszuführen. Die Ausführungsabfolgen der einzelnen Arbeitsschritte sind durch den AN darzustellen und mit der Objektüberwachung des AG abzustimmen.

Die terminliche und technologische Koordination für die beschriebenen Technischen Bearbeitungen, wie auch Ausführung der verschiedenen in diesem Leistungsverzeichnis ausgeschriebenen Leistungen ist, unter Berücksichtigung von Abhängigkeiten zu anderen Gewerken, durch den AN zu leisten. Diese Koordination ist in dem Bauablaufplan das AN darzustellen.

Geplant ist die Ausführung der Dampfsperre uf dem KFZ-Gebäude in einem Zuge direkt bzw. so schnell wie möglich nach den Rohbauarbeiten. Es soll vollflächig die Dampfsperre als Notabdichtungen erstellt werden. Regenwasserableitung durch die Attika als Interimslösung.

Zu einem späteren Zeitpunkt werden Dämmung und Abdichtung abschnittsweise gemäß Abschottungsplanung verlegt, technische Einbauten sind dabei in die Dachflächen zu integrieren. Die Regenwasserableitung wird dann oder zu einem späteren Zeitpunkt (je nach Fertigstellung der Entwässerung im Haus) von der Attika zurückgebaut, die Öffnungen verschlossen und eingedichtet, anschließend werden die bis dahin überklebten Anschlüsse der Ablauftöpfe geöffnet.
Die Dachbegrünung mit allen dazugehörenden Dachschichten und Einbauten wird im Anschluss hergestellt.
Die Zusammenarbeit mit anderen Gewerken ist erforderlich.
Eine Bemusterung der Attikaabdeckung, insbesondere der Ecken, ist frühzeitig einzuplanen.
Die Montage der Attikaabdeckung wird zeitversetzt erst nach Fertigstellung der Verblendarbeiten möglich sein.
Für die Attikaarbeiten kann das bauseitige Gerüst genutzt werden, nur beim Parkdeck wird kein Gerüst an der Attika vorhanden sein.

0.3.7 Produkte und Baustoffe
Die eingesetzten Materialien und Werkstoffe müssen in Ihren Eigenschaften für den jeweiligen Verwendungszweck geeignet und mit den angrenzenden Materialien und Stoffen verträglich sein. Die Verarbeitungsrichtlinien der Hersteller sind zu beachten.
Beim Zusammentreffen verschiedener Stoffe muss gesichert sein, dass keine andere ungünstige Beeinflussung z. B. Dilatationsgeräusche oder Kontaktkorrosion entstehen können.

Für zur Erstellung von Sicherungseinrichtungen eingesetzte Produkte oder Systeme müssen bauaufsichtliche Zulassungen vorliegen. Herstellerangaben, Einbauvorschriften und Richtlinien sind vollumfänglich zu beachten.

Es wird auf die zusätzlichen Technischen Hinweise in den einzelnen Leistungsbereichen und Leitbeschreibungen hingewiesen.

WERKSTOFFE
a) allgemein
Die eingesetzten Materialien und Werkstoffe müssen in ihren Eigenschaften dem jeweiligen Verwendungszweck entsprechen und mit den angrenzenden Materialien und Stoffen verträglich sein. Die Verarbeitungsrichtlinien der Hersteller sind zu beachten.
Beim Zusammentreffen verschiedener Stoffe muss gesichert sein, dass keine Korrosionsschäden und keine anderen ungünstigen Beeinflussungen z.B. Dilatationsgeräusche entstehen können.
Die Materialien der verschiedenen Schichten eines Dachaufbaues sind als Systemaufbau eines Herstellers zu liefern.

b) Holzwerkstoffe
Es sind ausschließlich Holzwerkstoffe mit formaldehydfreier Verleimung der Emissionsklasse E1 zugelassen.
Es sind ausschließlich Holzwerkstoffe entsprechend der jeweils gültigen Normen und
mit baurechtlichem Verwendbarkeitsnachweis in Form von Allgemeiner Bauaufsichtlicher Zulassung mit Ü-Zeichen oder Europäischer Technischer Zulassung mit CE-Zeichen zu verwenden.

In Bereichen, die  binnen 5 m Abstand an Brandabschnitte oder Brandwände angrenzen, sind Holzwerkstoffe ausschließlich in mind in A2 oder A1 Qualität einzubauen.

c) Bauholz
Bauholz ist aufgrund der Anforderungen an die Maßhaltigkeit als Konstruktionsvollholz (KVH) mit über die Anforderungen der DIN 4074 hinausgehenden Qualitätseigenschaften, entsprechend einer Vereinbarung zwischen dem Bund Deutscher Zimmermeister (BDZ) und der Überwachungsgemeinschaft Konstruktionsvollholz e.V. auszuführen.
Die Verwendung von keilgezinkten Hölzern ist, wenn im Positionstext nicht anders erwähnt, zugelassen.

d) Brettschichtholz
Europäisch geregelte Produkte aus Brettschichtholz müssen nach DIN EN 14080 in Verbindung mit DIN 2000-3 hergestellt werden.
Für das Herstellen national geregelter Produkte ist von den herstellenden bzw. ausführenden Betrieben der erforderliche Nachweis der Eignung zum Herstellen tragender geklebter Bauteile nach DIN 1052-10 zu erbringen.

e) Holzschutz
Die Bauteile sind aus ausreichend widerstandsfähigen Hölzern auszuführen, um auf den Einsatz chemischer Holzschutzmittel verzichten zu können.
Sofern chemische Holzschutzmittel dennoch erforderlich sind, sind die in den Vorgaben zur MAterialökologie aufgeführten Anforderungen einzuhalten.
Holzschutzmittel sind verpflichtend zu bemustern und durch den AG freizugeben.

f) Aluminium- und Stahlbauteile
Als Stahlgüte ist, soweit nicht anders vorgegeben, S235, feuerverzinkt, zu verwenden.

Aluminium
Aluminiumbleche D = 2mm,  mehrfach gekantet und pulverbeschichtet, Farbton nach Wahl des AG,
freiliegende Kanten entgratet
Die horizontalen, oberen Blechverkleidungen sind rückseitig mit einer Antidröhnbeschichtung zu versehen.
Fugenausbildung der Attika mit Unterlegblechen und Ausbildung der Dehnstöße mit Unterlegblechen. Die Stoßkanten sind mit einem einfachen Umschlag auszuführen.
Farbton Alu-Blech und Verbinder identisch.

Die Alu-Blech-Verkleidung ist vollflächig mit Folienschutz auszustatten, um Kontakt und Verschmutzung durch Mörtelreste zu vermeiden.
Der Schutz ist zeitversetzt nach Aufforderung durch die Bauleitung zu entfernen und entsorgen. Fehlstellen der Pulverbeschichtung sind manuell nachzubessern.

g) Verbindungs- und Befestigungsmittel
Sämtliche Verbindungs- und Befestigungsmittel sind nichtrostend auszuführen.

Für statisch beanspruchte Verankerungen dürfen grundsätzlich nur Produkte mit allgemeiner bauaufsichtlicher Zulassung oder Europäisch Technischer Zulassung verwendet werden.

Das Vorbohren für Verbindungsmittel nach statischer Erfordernis ist auszuführen und einzukalkulieren.

Schrauben sind, sofern nicht anders beschrieben, als V4A in Senkkopfausführung zu liefern und beim Einbau vollständig zu versenken.

g) Bleche
Beschichtungen von Blechen haben nach der mechanischen Bearbeitung (Zuschnitt, Kantungen, Lochungen, Stanzungen o.ä.) zu erfolgen.

h) Dämmungen
Dämmungen sind nach den sich aus bauphysikalischen Anforderungen, der Gesamtstärke und der Trittfestigkeit ergebenden Erfordernissen zwei- oder dreilagig anzubieten, auch wenn nicht gesondert erwähnt.

Anwendungs- und Nutzungsklassen
Die Abdichtungen der genutzten und nicht genutzten Dächer nach DIN 18531sind der Anwendungsklasse K2 zuzuordnen, sofern in den Einzelpositionen nicht abweichend beschrieben.

Die Abdichtungen der erdberührten Bauteile nach DIN 18533 sind der Nutzungsklasse W3-E und der Raumnutzungsklasse RN2-E zuzuordnen.

MONTAGE
Sicherheitsabstände von Montagegeräten und Hebezeugen zu Böschungsrändern, Verbaukanten, technischen Einbauten im Erdreich, aufgehenden Bauteilen etc. sind einzuhalten. Max. Belastungen von Stahlbetondecken und Bodenplatten sind mit dem Tragwerksplaner abzustimmen und dürfen nicht überschritten werden.

Dies gilt auch für die Lagerung von Baustoffen und die daraus resultierenden Montagekonzepte. Lasten sind durch geeignete Maßnahmen zu verteilen bzw. Hilfsabstützungen vorzusehen. Es kann vom AN nicht vorausgesetzt werden, dass die Befahrung mit schweren Montagegeräten möglich ist. Soll dies dennoch erfolgen, sind die Lasten durch den AN nachzuweisen.

Der AN Dachabdichtung hat die Aufstellung seiner Hebezeuge mit den anderen AN zu koordinieren, um Kollisionen zu vermeiden.

Die Sicherstellung der Dachentwässerung während der Bauzeit ist Bestandteil der Leistungen des AN. Regenwasser darf zu keiner Zeit planmäßig oder vorsätzlich in das Gebäude geleitet werden.

SCHUTZMAßNAHMEN
Sämtliche Konstruktionen einschließlich aller Behelfskonstruktionen sind jederzeit ausreichend und eigenverantwortlich gegen Starkwind, Sturm etc. zu verankern und gegen Durchfeuchtung zu sichern.
Sichtbar verbleibende Bauteile sind zusätzlich zu jedem Zeitpunkt gegen mechanische Beschädigung, Vergilbung und Verschmutzung zu schützen.
Diese Leistungen sind durch den AN eigenverantwortlich und mit den geeigneten Mitteln vorzunehmen und in die Einheitspreise einzukalkulieren.

Witterungsbedingte Unterbrechungen, Änderungen von geplanten Montageabläufen, Anpassungen von Transporten etc. und die Koordination mit der Objektüberwachung sind einzukalkulieren.

Treten während der Bauphase irreparable Schäden an einem Bauteil auf, die der AN zu verschulden hat, so sind diese zu Lasten des AN auszutauschen.

0.3.8 Brandschutz
Die Flachdachaufbauten einschließlich Wärmedämmung und bauseitiger extensiver Begrünung müssen die Anforderung widerstandsfähig gegen Flugfeuer und strahlende Wärme nach DIN 4102-7, harte Bedachung erfüllen.

0.3.9 Blitzschutzarbeiten
Der Einbau der Fundamenterdungsanlage erfolgt durch Rohbauer.
Aufgrund der Verwendung von wasserunduchlässigem Beton und/ oder außenliegender Perimeterdämmung ist eine zusätzliche Erdungsanlage unterhalb des Gebäudes gemäß DIN 18014 zu errichten. Auch diese Leistung erfolgt durch die AN Rohbau.
Die Durchdringungen von Blitzschutzfahnen sind bei den Abklebearbeiten entsprechend einzuarbeiten. Eine Zusammenarbeit mit dem AN Blitzschutz kann notwendig sein.
Die Blitzschutzfahnen werden unter der Attika -Abdeckung von der Fassadenseite aus über die Attika nach innen auf das Dach verzogen.

0.3.10 Toleranzen
Maßtoleranzen / Ebenheitsabweichungen:
Für die Maßtoleranzen und Ebenheitsabweichungen bei Ausführung der Leistungen aller Gewerke gilt DIN 18202 "Maßtoleranzen im Hochbau".

Aufgrund der Ausführung als Gefälledach ist ein Untergrund herzustellen, der dies zuverlässig gewährleistet. Pfützenbildung ist zu vermeiden. Die beim Rohbau  gem. DIN 18202 zulässigen Maßtoleranzen und Ebenheitsabweichungen sind bei den folgenden Leistungen durch entsprechende Toleranzausgleichsmöglichkeiten zu berücksichtigen.

0.3.11 Planungs- und Fertigungsunterlagen des AN
Planmaße
Aus terminlichen Gründen erfolgt die Werkstattplanung und Fertigung weitgehend auf Basis von theoretischen Planmaßen. In der Werkstattplanung des AN sind die Anschlüsse an den Rohbau so vorzusehen, dass ein Ausgleich der für den Rohbau zulässigen Toleranzen jederzeit möglich ist.

Vom Auftragnehmer geforderte Fertigungsunterlagen und Werkstattzeichnungen sind so rechtzeitig anzufertigen, dass auch bei evtl. notwendiger technischer Klärung die Materialien rechtzeitig bestellt werden können.
Der Zeitraum für die Durchsicht der Unterlagen des AN durch den AG beträgt, sofern in der jeweiligen Position nichts Abweichendes angegeben ist, 2 Wochen.
Es darf nur nach zur Ausführung zugestimmten und entsprechend gekennzeichneten Plänen gearbeitet werden. Diese Zustimmung stellt keine Prüfungs- und Freigabeerklärung des AG dar.
Aus den Zeichnungen müssen alle zur Beurteilung der Konstruktion notwendigen Einzelheiten wie z.B. Anschlüsse an das Bauwerk, usw. klar hervorgehen.
Statisch relevante Werkstattzeichnungen sind durch den AN dem Prüfingenieur (2-fach als Papierpause) zur Prüfung und Freigabe vorzulegen.

Alle vorgenannten Planungs- und Fertigungsunterlagen des AN, sowie Prüfzeugnisse, Zulassungen, Errichtungserklärungen, usw. sind vor der Ausführung vom AN auf den AG-Server zu laden.

## Allgemeine Hinweise
Allgemeine Hinweise:

Technische Spezifikationen
Soweit im Leistungsverzeichnis auf technische Spezifikationen im Sinne des Anhangs TS zur VOB/A Bezug genommen wird, lässt der AG gemäß § 7 EG Abs. 4 Nr. 1 VOB/A zugleich gleichwertige technische Spezifikationen zu. Ein vergaberechtskonformes Angebot liegt daher vor, sofern die im Leistungsverzeichnis vorgegebene technische Spezifikation oder eine gleichwertige angeboten wird. Die Gleichwertigkeit ist gemäß § 7 EG Abs. 5 VOB/A mit dem Angebot nachzuweisen.

Der Ausführung der Arbeiten liegen folgende Normen zu Grunde
- VOB / B (Allgemeine Vertragsbedingungen für die Ausführung von Bauleistungen)
- VOB / C (Allgemeine Technische Vertragsbedingungen für Bauleistungen - ATV)
sowie mitgeltende Normen und Regeln einschließlich der Änderungen, Berichtigungen und Beiblätter und die für die Ausführung der anzubietenden Leistung maßgebenden weiteren Vorschriften, Fachnormen und Richtlinien der entsprechenden Hersteller und Verbände im Rahmen der allgemein anerkannten Regeln der Technik in der zum Vertragsschluss gültigen Fassung.

Geltende technische Regelwerke für Flachdacharbeiten
Alle Arbeiten sind nach den anerkannten Regeln der Technik auszuführen. Für sämtliche Leistungen im Bereich Flachdach, einschließlich Abdichtungen, Wärmedämmung, Entwässerung, Anschlüssen, Durchdringungen sowie sicherheitstechnischen Einrichtungen, gelten die folgenden technischen Vorschriften und Richtlinien als verbindliche Grundlage. Diese sind vom Auftragnehmer mit Angebotsabgabe vollständig anzuerkennen, zu berücksichtigen und einzuhalten:
• Flachdachrichtlinie 2026 des ZVDH
• ZVDH-Merkblätter (Abdichtungsdetails, Durchdringungen, Entwässerung, Anschlüsse)
• FLL-Richtlinie für Dachbegrünungen
Diese Regelwerke gelten für sämtliche Positionen des Leistungsverzeichnisses, unabhängig davon, ob sie in den jeweiligen Einzelpositionen ausdrücklich genannt sind. Sie sind Bestandteil der vertraglichen Grundlagen und bei allen Arbeitsschritten einzuhalten. Abweichungen, Unklarheiten oder fehlende Angaben sind vor Angebotsabgabe schriftlich mitzuteilen; unterlassene Hinweise befreien den Auftragnehmer nicht von der Pflicht, alle Flachdacharbeiten vollständig, fachgerecht und normkonform nach diesen technischen Regeln auszuführen.

Koordinationspflicht
Der Auftragnehmer ist verpflichtet, sich mit allen übrigen Auftragnehmern und Beteiligten, die seine Leistung tangieren, abzustimmen.
Hierzu zählt auch die Klärung der Montagen in technischer und organisatorischer Hinsicht vor Ausführungsbeginn auf der Baustelle mit der örtlichen Bauüberwachung des AG und den beteiligten Firmen.

Insbesondere die Nutzung des Baufeldes beim An- und Abtransport von Baumaterial ist mit den zeitgleich auf der Baustelle tätigen Firmen in Absprache mit der örtlichen Bauüberwachung des AG zu berücksichtigen.

Die Steuerung der ineinander greifenden Arbeitsabläufe erfordert bzgl. der Termine eine enge und kontinuierliche Absprache und Koordination, um einen konstanten Arbeitsfortgang zu gewährleisten.
Die Nutzung der Lagerflächen ist vor Beginn der Arbeiten, auch für einzelne Arbeitsabschnitte, zu planen und mit der örtlichen Bauüberwachung des AG abzustimmen.

Die Koordination der Materialanlieferung, Materialtransporte, auszuführenden Arbeiten hat in Absprache mit den Fachbauleitungen der am Bau beteiligten Firmen und der örtlichen Bauüberwachung des AG zu erfolgen.

Die genannten Rahmenbedingungen sind bei der Kalkulation des Angebots zu beachten und führen zu keinen Nachforderungen.

Allgemeine Hinweise zur Trinkwasserentnahme auf der Baustelle - DIN 1717
Zum Schutz des Trinkwassers im öffentlichen Leitungssystem vor Verunreinigungen sind Sicherheitseinrichtungen zur Verhütung von Trinkwasser-Verunreinigungen durch Rückfließen, z.B. durch Druckabfall im Leitungssystem einzubauen.

Die Entnahmestellen für Sanitärcontainer, Bürocontainer, Zapfstellen für diverse Gewerke sind mittels Rohrtrenner an jeder Entnahmestelle zu trennen.

Diese Sicherheitseinrichtungen sind regelmäßig während der gesamte Bauzeit zu warten.

Vor dem Anschluss einer Baustellen-Wasserentnahmestelle ist eine einwandfreie Wasserqualität des öffentlichen Trinkwasserleitungssystems durch eine Wasserprobe schriftlich zu dokumentieren.

Die Trinkwasserproben, Dokumentationen und Rohrtrenner sind in die Einheitspreise einzukalkulieren.

Kalkulationshinweise
Zwischen den Positionen sind z.T. Hinweistexte enthalten, sie sind für die Kalkulation zu beachten.

Sofern in diesem Leistungsverzeichnis ca.-Angaben gemacht werden, so ist eine Abweichung vom angegebenen Wert in Höhe von max. 5%, bzw. < 50mm nach oben und unten zulässig.

## LV 311.02 Dachabdichtung Los2
Datum: 24.02.2026

*Hinweis: Dachaufbau und LV- Bestandteile Los 2*
Leitaufbau NaCH

Dachflächen der Gebäude :

KFZ-Gebäude mit  Flachdach  ca. 1.680 qm über EG 3% Gefälle
Parkdeck  Flachdach  ca.  480 qm über EG 3% Gefälle

Nichtwohngebäude mit folgenden Dachaufbautypen:

Flachdach KFZ Geb.  Notadichtung auf baus. Stb-Decke, planeben,
  Dämmung
  2% Gef. über Gefälledämmung
  bituminöse Dachabdichtung 2-lagig
  U-Wert <=0,18 W/m²K
  Gründachaufbau, extensiv

Flachdach Parkdeck  bituminöse Dachabdichtung, 2-lagig auf der Stahlbetonplatte

  bauseitige Parkflächenherstellung

Bezugshöhen:

+ 116,68 m ÜNN = + 5,30 m OKR Decke über E0
+ 111,13 m üNN = -  0,25 m OKR E0
+ 105,63 m üNN = -  5,75 m OKFF E -1

KFZ-Gebäude Dachfläche über EG:
OK Attika-außen über EG  + 6,93 m
OK Dachfläche roh  + 12,92 m

Parkdeck, Dachfläche in E0:
OK Attika über OK Terrain  + 8,21 m
OK Dachfläche roh zu OKT  -  0,77 m

Vorgaben:
nicht belüftetes Warmdach mit Stahlbetondecke, Flachdach, Harte Bedachung,
Materialien beständig gegen Flugfeuer und strahlende Wärme,
Windsogsicherung durch Verkleben der Lagen.

Entwässerung:
Innenentwässerung als Druckströmungsentwässerung mit Einzelablaufpunkten und Notabläufen, Gefälleausbildung in der Dämmebene,
Haupteinläufe  DN Ø 56 mm, Notentwässerungen  DN Ø 90 mm,

Informationen :
Anwendungskategorie K2 (höherwertige Gebäudenutzung)
Beanspruchungsklasse IA (hohe thermische und hohe mechanische Beanspruchung)
Materialeigenschaftsklasse E1 (Widerstand gegen hohe thermische und hohe mechanische Beanspruchung)
Ausführung verklebt bzw. verschweißt und mit bauseitiger Auflast in der Dachfläche, Auflast aus Extensivbegrünung, D 15 cm i.M.

Der Blitzschutz wird bauseits ausgeführt und ist nicht Bestandteil dieser Ausschreibung. Durchdringungen in der Dachabdichtung sind jedoch Bestandteil dieser Ausschreibung.

Alle Befestigungsmittel in Edelstahl. Es sind nur zugelassene Dübel- und Befestigungssystem zu verwenden.

Die Gefälleausbildung erfolgt durch die Gefälledämmung Flachdach
Alle Dachflächen sind vollflächig gegen Windsog durch Verkleben zu verstärken. Diese Verstärkung ist in den Grundpreis einzurechnen.
Ein Nachweis darüber ist zu liefern.
Für das Flachdach ist durch den AN Dachabdichtungsarbeiten eine Planung der Gefälledämmung zu erstellen und vor Ausführung zur Freigabe vorzulegen,

Bei den Flächenpositionen sind die Nettoflächen angegeben ohne erforderlichen Hochzug.
Der erforderliche Hochzug der Abdichtungen ist in die jeweiligen Anschlusspositionen Attiken, Aufbauten etc. mit Überlappung gerechnnet.

Die Dachfläche KFZ-Gebäude  wird extensiv begrünt und erhält teilweise PV-Anlagen sowie andere technische Aufbauten,
deswegen wird die entsprechenden Nutz-Dachfläche in der obersten Lage vollflächig mit einer Dämmlage mit erhöhter Punktlast ausgestattet.
Ein separater Bestandteil des LV ist der mitzuliefernde Gründachaufbau mit allen notwendigen Schichten und Materialien.
Das Gründach ist mit eigenen Vorbemerkungen ausgeschrieben und wird hier nicht weiter beschrieben.

Das Parkdeck wird nur 2-lagig bituminös abgedichtet, der weitere Aufbau wird durch den AN Außenanlage erledigt.

Beide Dachflächen sind von einer Attika mit ausreichend sicherer Höhe umgeben.

Bestandteile der Ausschreibung sind
Planungsleistungen :
- Die Gefälledämmplanung ist vom AN zu erstellen und zur Freigabe vorzulegen
- Statik  / Windlastberechnungen
- Werkstattplanung
- Der bauphysikalische Nachweis über U-Wert und Tauwasserfreiheit ist durch den AN zu erstellen und zur Freigabe vorzulegen, ebenso der Nachweis über die Einhaltung des gemäß Wärmeschutznachweis erforderlichen Wärmeschutzes.
- Der Bauablauf ist mit den angrenzenden Gewerken selbständig zu koordinieren.

Vorarbeiten :
- Vorarbeiten, BE, Dokumentation etc.

Dachaufbau :
Dampfsperre als Notabdichtung:
- bituminöser Voranstrich auf bauseitiger Stahlbetondecke
- Bitumen-Dampfsperrbahn als Notabdichtung, 1-lagig, sd>=1.500 m, vollflächig verschweisst
Typ AL- E  Aluminiumverbundeinlage 60g/m², unterseitig Flämmfolie, oberseitig fein bestreut

Dämmung und Gefälledämmung, DAA, dh, Mineralwolle A1:
- auf Dampfsperre und alle Schichten untereinander verklebt, oberste Lage kaschiert
- mehrlagiger MW-Dämmung aus Grund- und Gefälledämmung 2%, WLG 040  oder 035, DAA, dh, A1, mit erhöhter Punktlast
- trittfeste Mineralwolldämmung A1 mit erhöhter Punktlast >/= 1800 N bei Nutzdächern, d =  6 cm als oberste durchgehende Lage
- Mindestdicke 12 cm
- Gesamtdicke an Hochpunkten:  D 32 cm

Abschottungen:
- Z-förmig, Bitumenbahn, abgestimmt auf die Gefällefelder und nach Planung Architekt, ggf. weitere als Sicherung der Tagesleistung, mit Dokumentation

Bituminöse Dachabdichtung:
2-lagig, Zulassung für harte Bedachung, durchwurzelungsfest, für Gründachaufbau und Photovoltaik. Vollflächige Verschweißung/ Verklebung
-  1. Lage Bitumen-Abdichtungsbahn Kaltselbstklebebahn
  Typ PYE -KTG KSP DU, d=  3,5, vollflächig verklebt, Nähte verschweisst
-  2. Lage Bitumen-Abdichtungsbahn, Wurzel- und Rhizombeständig, vollflächig  verschweißt,  Typ  PYE PV 200 DO  S5, d = 5,2 mm
  Einlage Polyestervlies 250 g/m², Oberfläche beschiefert

Einbauten und Durchdringungen :
- Eindichten von Dachdurchdringungen z.B. für Dachabläufe, Dachentlüftung etc
- RWA, ggf. mit Kranzerhöhung, Kappleiste
- Fugen bei Materialwechsel im Untergrund
- Eindichten von Untergestellen für techn. Aufbauten ( s. Gründach)
- Anarbeiten Durchstoßpunkte TGA, Lüftung, Elektro und Blitzschutz

Aluminiumabdeckungen Attika :
- Attikaabdeckbleche Aluminium, pulverbeschichtet, zweiteilig

Weitere Arbeiten :
- Hochzug u. Anarbeiten aufgehende Wände und Attikaanschluß,
- Kappleiste am Parkdeck
- Dämmung Hochzug Attika seitlich und oben
- trittfeste Unterlage Attikabdeckbleche

### 01 Los 2_ Vorarbeiten und BE

#### 01.01 Planung, Vorarbeiten und Dokumentation

*Hinweis: Hinweis: Bauphysik*
Der EnEV-Nachweis vom 26.02.2025 erstellt durch das Ing.-Büro Heinrichs Bauphysik ist Bestandteil des Leistungsverzeichnisses Dachabdichtung.

Berechnungsgrundlage ist das GEG 2023

Die Anforderugen der DIN 4108-2 zum Mindestwärmeschutz und Vermeidung von Tauwassereinfall sind einzuhalten.
Wärmebrücken sind zu minimieren.

Das Bauteil Dach ist mit nicht brennbarer  -A1 - Mineralwoll--Dämmung
auszuführen,
WLS 0,38 generell,
Die Dämmstoffstärke an der dünnsten Stelle der Gefälledämmung wurde mit mindestens 8 cm angesetzt

U-Wert Dach= 0,18 W/m2K, gem. GEG -Berechnung.

Bei der Gefälledämmung ist der geforderte U-Wert unter Berücksichtigung der zur Ausführung kommenden Entwässerungsgeometrie zu prüfen bzw. vom AN durch Berechnung nach DIN EN ISO 6946, Anhang C nachzuweisen.

Für die Planung der Gefälledämmung sind Entwässerungsgeometrien hinsichtlich Machbarkeit (Entwässerungspunkte, geforderte Neigungen, Gefällelängen im Zusammenhang mit max. Dämmstoffdicken an den Anschlusspunkten der Dachränder) bei der Gefälledämm-Planung zu prüfen.

Der Nachweis der geforderten U-Werte ist durch den AN Dachabdichtung im Zuge der Gefälledämmplanung zu erstellen und die Planung komplett zur Freigabe dem Architekten vorzulegen. Die Kosten für Nachweise sind einzukalkulieren.

Aus der Gefälle-Dämmplanung resultierende Änderungen zur Einhaltung des geforderten U-Wertes Dach sind mit den Einheitspreisen abgegolten.

**01.01.0010 Gefälledämmplanung, Werkstatt- und Montageplanung AN**
Gefälledämmplanung für alle Dächer Baugebäude und Baulager, siehe dazu auch Hinweis Bauphysik.

Bei der Gefälledämmplaung ist der geforderte U-Wert unter Berücksichtigung der zur Ausführung kommenden Entwässerungsgeometrie zu prüfen bzw. vom AN durch Berechnung nach DIN EN ISO 6946, Anhang C nachzuweisen.

Für die Planung der Gefälledämmung sind Entwässerungsgeometrien hinsichtlich Machbarkeit (Entwässerungspunkte, geforderte Neigungen, Gefällelängen im Zusammenhang mit max. Dämmstoffdicken an den Anschlusspunkten der Dachränder) bei der Gefälledämm-Planung zu prüfen.

Der Nachweis der geforderten U-Werte ist durch den AN Dachabdichtung im Zuge der Gefälledämmplanung zu erstellen und die Planung komplett zur Freigabe dem Architekten vorzulegen. Die Kosten für Nachweise sind einzukalkulieren.
U-Wert Dach= 0,18 W/m2K, gem. GEG -Berechnung.

Aus der Gefälle-Dämmplanung resultierende Änderungen zur Einhaltung des geforderten U-Wertes Dach sind mit den Einheitspreisen abgegolten.

Die vom AN zu liefernden Planunterlagen werden vom AG bzw. Architekten und Fachingenieuren auf Übereinstimmung mit der Planung geprüft.
Festgestellte Abweichungen in den WM-Plänen werden dem  AN schriftlich angezeigt.
Werden Korrekturen an den vorgelegten Unterlagen verlangt, so wird der Auftragnehmer diese unverzüglich durchführen und die Planung bei geforderter Wiedervorlage erneut übergeben.
Die Eintragungen in die Prüfexemplare oder Prüfberichte sind in der Ausführung zu berücksichtigen

Die korrigierten Planunterlagen sind  wie folgt durch den AN zu vervielfältigen und zu verteilen:

-  upload auf den Projektserver legano
-  zusätzlich in Papierform
  1 x  Architekt Projektleitung
  1 x  Architekt Bauüberwachung
-  Werkstattzeichnungen und statische Unterlagen 3-fach, unterschrieben
  (1 amtliches Belegexemplar, 1 Erstellerexemplar,
  1 Bauherrn-/Baustellenexemplar)
Menge: 1,000 psch

**01.01.0020 Bauablaufplan**
Aufstellen und Fortschreiben eines Bauablaufplans für alle auszuführenden eigenen Leistungen auf Grundlage der Besonderen Vertragsbedingungen.

Es sind jeweils benötigte Zeiträume für Arbeitsvorbereitung, Werk- und Montageplanung, Disposition, Bestellung, Fertigung, Vorleistungsprüfung und Ausführung einzuarbeiten. Dabei ist jeweils zu beachten, dass die vorbereitenden Maßnahmen im Hinblick auf eine termingerechte Ausführung auf der Baustelle
rechtzeitig so ausgeführt werden, dass z.B. Mängel an Vorleistungen noch beseitigt werden können.

Prüffristen des AG sind zu berücksichtigen.

Bei der Erstellung und weiteren Abstimmung des Bauablaufplans sind die Festlegungen des Auftraggebers z.B. zur baufachlichen Koordination mit anderen Leistungsbereichen zu berücksichtigen. Diese Festlegungen sind in den korrigierten Plan zur Genehmigung einzuarbeiten.

Als Prüffrist für den AG sind mind. 14 Arbeitstage zu berücksichtigen.
Der genehmigungsfähige Plan ist weitere 10 Arbeitstage später einzureichen.

Der genehmigte Plan dient dem Nachweis und der Kontrolle der Einhaltung der Vertragsfristen. Bei Änderungen der Vertragsfristen oder bei erheblichen Abweichungen vom Rahmenterminplan des AG ist der Plan vom Auftragnehmer unverzüglich, jedoch spätestens innerhalb von 3 Werktagen zu überarbeiten und fortzuschreiben.
Menge: 1,000 psch

**01.01.0030 Sichtkontrolle aller Dachflächen vorab**
Sichtkontrolle aller Dachflächen vorab, insbesondere auf herausstehende Materialien, Nägel, Drähte, Schrauben o.ä. die zu Schäden in der Dachabdichtung führen könnten, sowie von Verunreinigungen jeglicher Art.
Etwaige mögliche Schadensverursacher sind restlos zu entfernen und über den Wertstoffhof zu entsorgen.
Menge: 1,000 psch

**01.01.0040 Statischer Nachweis mech. Befestigung**
Berechnungen des AN zum statischen Nachweis auf Grundlage der beigefügten Windlastenberechnung für die Befestigung der Dachabdichtung mit Wärmedämmung auf den Dachflächen aus Trapezblech und Ortbeton.
Befestigung unter der Berücksichtigung des Gründachaufbaus und der Auflast.
Menge: 1,000 psch

**01.01.0050 Dokumentation Abschottungen - arbeitstäglich**
Dokumentation Abschottungen - arbeitstäglich,
der Herstellung von Abschottungen als Dichtigkeitssperren gegen Niederschläge und ablaufendes Niederschlagswasser zum Arbeitsende.

Abrechnung nach Anzahl Arbeitsabschnitte für Dachaufbau.
Dokumentation durch Zeichnung und Fotos.
Eine Prinzipielle Planung der Abschottungen durch den Architekten in eine Einteilung in 11 Abschnitte liegt vor, ggf andere und weitere Lagen der Ausführung ist exakt durch den AN in die Pläne einzutragen und den Dokumentationsunterlagen beizufügen.
Menge: 20,000 d

**01.01.0060 Dokumentation, Kennzeichnung und Abnahme**
Herstellung einer zusammenfassenden Dokumentation aller erbrachten Leistungen.

Die Dokumentation ist spätestens 2 Wochen vor der Abnahme zu liefern.
Sie gilt als Voraussetzung für die Abnahme.

Erstellung der kompletten Wartungs- und Prüfdokumentation.

Erstellung einer vollständigen Dokumentation mit:
- Verlege- und Prüfprotokollen der Abdichtung,
- Wartungsanweisungen für Sicherungs- und RWA-Systeme,
- Kennzeichnung aller Anschlagpunkte und Notüberläufe,
- Fotodokumentation der fertigen Dachfläche,
- Nachweis der Lastannahmen

Übergabe an die Bauleitung des AGs digital im PDF-Format (aus anderen Dateiformaten generierte bearbeitbare PDF-Datei, keine gescannten Dateien)

Die vollständigen Unterlagen umfassen:
- Dokumentation zur Zertifizierung
- sämtliche vom AN gefertigten Ausführungszeichnungen, ststischen Berechnungen, Vermessungsleistungen, Prüfungs- und Überwachungsergebnisse und Protokolle, die vom AN gefertigten Gutachten/ Beweissicherungen,
- sämtliche Unterlagen und Nachweise zu durchgeführten Vorleistungsprüfungen
- sämtliche notwendigen Angaben, welche nötig sind, um die erbrachte Leistung sicher und der Funktion entsprechend betreiben, bzw. warten zu können,
- sämtliche notwendigen Sicherheitsvorschriften für den Umgang mit der vom AN erbrachten Leistung, Konstruktionsbeschreibungen, Konstruktionsarten und -systeme bzw. -typen - Hersteller-Unterlagen (Auflistung und Anschriften sämtlicher Hersteller der in Ihrer Leistung enthaltenen Bauteile).

- sämtliche Mängelhaftungsdaten:
- Verzeichnis mit Beginn, Dauer und Ende der einzelnen Fristen, Prüfungen, Zulassungen und Nachweise, wie Wärmeschutznachweise, Zulassungsbescheide für Bauteile mit allgemeiner bauaufsichtlicher Zulassung, Produktdatenblätter/ Sicherheitsdatenblätter der eingesetzten Materialien, Abnahmeprotokolle.
- Übereinstimmungserklärungen
- Auflistung sämtlicher an der Leistungserbringung beteiligter Nachunternehmer inkl. Ansprechpartner (Telefonnummer/ E-Mail und Adresse),
- Entsorgungsnachweise,
- alle Bautagesberichte

Die Dokumentationsunterlagen sind ein wesentlicher Teil der Leistung des AN.

Die geforderten vollständigen Dokumentationsunterlagen sämtlicher erbrachter Leistungen sind entsprechend der Fristen nach VOB, jedoch spätestens 2 Wochen vor Abnahme der Leistungen an den AG zu übergeben auf der Austauschplattform 'Legano' im festgelegten Ordner mit Information an den Architekten.
Menge: 1,000 psch

**01.01.0070 weitere Ausfertigung Dokumentation**
Weitere Ausfertigung der Dokumentationsunterlagen gem. vorheriger Position.
jedoch in Papierform, dreifach
Menge: 1,000 psch

**01.01.0080 Nutzereinweisung**
Einweisung des Nutzers oder eines von ihm benannten Vertreters in die Wartung, Pflege und Bedienung der eingebauten Bauteile und Anlagen für insbesondere nachfolgend genannte Leistungen:

- RWA-Anlagen

einschließlich Übergabe der erforderlichen Wartungs-
und Pflegehinweise, Bedienungsanleitungen etc.
Menge: 1,000 psch

#### 01.02 Baustelleneinrichtung

**01.02.0010 Baustelleneinrichtung u. Vorhaltung**
Einrichten der Baustelle für sämtliche in der Leistungsbeschreibung aufgeführten Leistungen

Eingeschlossen sind die für die Durchführung der vertraglichen Leistungen erforderlichen Lager- und Arbeitsplätze, sowie alle technisch erforderlichen und nach den Vorschriften der Baubehörde/ Bauverwaltung Feuerwehr, Berufsgenossenschaft und SiGeKo etc. notwendigen Vorkehrungen und Einrichtungen, Maschinen u. Geräte etc.

Sanitärcontainer werden durch den AG gestellt und stehen für die Ausbaugewerke zur Verfügung.

Bauwasser und Baustromanschluss stehen gegen Abrechnung zur Verfügung (sh. "Angaben zur Bauausführung")

Die beanspruchte Fläche für Baucontainer ist auf ein Mindestmaß zu reduzieren, die Container sind bis zu 2-fach zu stapeln.
Die den Gewerken zur Verfügung stehende Fläche ist dem beigefügten  Baustelleneinrichtungsplan zu entnehmen.

Der Materialtransport auf das Dach ist selbst zu organisieren. Kranwagen in sep. Pos. Für die Personen werden die Gerüsttreppentürme vorab aufgestellt.

Evtl. steht für die ersten Arbeiten Notabdichtung / Dampfsperre noch das Fassadengerüst sowie der Kran des Rohbauers zu Verfügung und kann gegen eine Gebühr zur Nutzung für den Materialtransport genutzt werden.
Ansonsten sind eigene Hebezeuge für alle Materialtransporte einzukalkulieren.

Für die Erstellung des Verblendmauerwerks wird ein Fassadengerüst mitwachsend zur Fassade durch einen AN Gerüst ausgeschrieben.
Für die nachträgliche Montage der Attikableche kann dieses Fassadengerüst genutzt werden.

Aus dem LV beigefügten BE-Plan können keine Rechtsansprüche aus Abbildung der Kranstellplätze, Container- u. Lagerflächen geltend gemacht werden.
Es besteht kein Anspruch zur alleinigen Nutzung der zur Verfügung stehenden Container- u. Lagerflächen.
Die Flächen sind zeitgleich mit anderen Firmen/Gewerken zu nutzen, nach gegenseitiger Absprache und Organisation durch den AN Logistik.
.
Eine Behinderung der anderen Gewerke ist nicht zulässig.
Der AN hat seine BE eigenverantwortlich zu planen.
Wenn in der Leistungsbeschreibung nicht anders gefordert, sind die Kosten der Baustelleneinrichtung mit den Einheitspreisen abgegolten.

Einschließlich Vorhaltung während der vertraglich vorgesehenen Ausführungszeit des AN.
Menge: 1,000 psch

**01.02.0020 Dachdeckerschrägaufzug**
Die Bereitstellung, der Auf- und Abbau sowie der An- und Abtransport eines Dachdecker-Schrägaufzugs.
Der Schrägaufzug ist während der gesamten Bauphase vor Ort bereitzuhalten.
Bei Anlieferung von der oberen Ebene des Geländes ist nur eine Höhe von
ca 7,20 m zu überwinden.
Die Aufstellung ist mit dem AN Logistik zu klären.
Menge: 1,000 Wo

**01.02.0030 Dachdeckerschrägaufzug Vorhaltung**
Vorhaltung eines Dachdecker-Schrägaufzugs.
Der Schrägaufzug ist während der gesamten Bauphase vor Ort bereitzuhalten.
Menge: 12,000 Wo

**01.02.0040 Räumen der Baustelle**
Räumen der Baustelle der Baustelleneinrichtung des AN nach Durchführung seiner vertraglichen Leistungen.

Die Geländeflächen, auf denen sich Baustelleneinrichtungen befunden haben, sind zu räumen. Befestigungen der Lager- u. Arbeitsplätze sind zu beseitigen. Einbauten von Baustelleneinrichtungen (z.B. Fundamente) sind zu beseitigen.
Der Platz ist zu säubern.
Menge: 1,000 psch

### 02 Los 2_ Gebäude 3 - KFZ - Dachabdichtung und Dämmung

#### 02.01 Notabdichtung Stb.-Dächer

*Hinweis: Notabdichtung Stahlbeton-Dachdecken*

**02.01.0010 Wassersaugen und Trocknen**
Wassersaugen und anschließendes Trocknen der Fläche
für Abdichtungsarbeiten, einschließlich Herführen des Stroms
für Pumpen und Sauger, Transport und Entsorgen des
aufgenommenen Wassers und Verbrauchsmittel wie Flüssiggas etc.
Entsorgung über die Gebäudeentwässerung, auch die provisorische, ist nicht zulässig.

Ausführung nur nach Rücksprache mit oder nach Aufforderung durch die Objektüberwachung des AG.
Menge: 1660,000 m2

**02.01.0020 Trocknen Betonuntergrund**
Trocknen feuchter Flächen für Abdichtungsarbeiten, einschließlich Verbrauchsmittel wie Flüssiggas etc.

Ausführung nur nach Rücksprache mit oder nach Aufforderung durch die Objektüberwachung des AG.
Menge: 1660,000 m2

**02.01.0030 Vorbehandlung Kugelstrahlen, Feinfräsen und Grundierung des Stahlbetonuntergrunds**
Vorbehandlung:  Kugelstrahlen, Feinfräsen und Grundierung oder Versiegelung
Prüfung der Haftfestigkeit durch Abreißprüfung gem. Flachdachrichtlinie.

Wenn Dampfsperren oder Abdichtungen wasserunterlaufsicher ausgeführt werden sollen, muss der Beton abtragend vorbereitet (z. B. durch Kugelstrahlen, Feinfräsen) und seine Haftfestigkeit nach DIN EN 1542 ermittelt werden. Hierbei ist je 500 m² abzudichtender Fläche eine Abreißprüfung, mit mindestens 3 gleichmäßig über die Fläche verteilten Einzelmessungen, durchzuführen. Die Haftfestigkeit muss als Mittelwert mindestens 1,5 N/mm² und jeder Einzelwert mindestens 1,0 N/mm² betragen.
Menge: 1660,000 m2

**02.01.0040 Untergrund reinigen Beton, Entfernen Grobschmutz - kehren und saugen**
Reinigen des Untergrundes aus Stahlbeton (horizontal und vertikal) von grober Verschmutzung, durch Kehren oder saugen, zur Verbesserung der Haftung.

Lose Bestandteile, Beton- und Mörtelreste und Schalölrückstände entfernen.
Die Entsorgung von anfallenden Stoffen gem. AVV  über den Wertstoffhof ist die Position einzukalkulieren.
Menge: 1660,000 m2

**02.01.0050 Untergrund Prüfung und Ausgleich Unebenheiten >5 mm**
Prüfen und vorbereiten der Betonoberfläche für Abdichtung

Untergrund aus Stahlbeton auf Tragfähigkeit, Ebenheit und Sauberkeit prüfen.
Unebenheiten > 5 mm mit zementärem Ausgleichsmörtel egalisieren.
Prüfung auf Restfeuchte nach CM-Methode ≤ 4 %.
Abnahme und Freigabe der Fläche durch Fachbauleitung vor Abdichtungsbeginn.
Menge: 170,000 m2

**02.01.0060 Voranstrich, bituminös, horizontal, Bitumenbasis**
Einmaliger Voranstrich für bituminöse oder bitumenverträgliche Dachabdichtung zur Haftung von Bitumenbahnen. Ausführung horizontal auf Stahlbetondecken und an aufgehenden Bauteilen für Randhochzug.

Untergrund:  Beton
Material:  Kaltverarbeitete flüssige bituminöse Anstriche und  Dickbeschichtungen für die Bauwerksabdichtung
Aufbringmenge:  mind. 0,3 kg/m²

Ort:  Dachdecke

liefern und fachgerecht ausführen
Menge: 1660,000 m2

**02.01.0070 Dampfsperre Elastomer-Bitumenbahn AL-E 3,5 mm**
Notabdichtung als Dampfsperre aus 1-lagiger Elastomer-Bitumen- Dampfsperschweißbahn AL - E, Untergrund: Beton mit bituminösem Voranstrich

Dicke 3,5 mm,
Dampfsperre als Luftdichtheits- und diffusionsdichte Schicht,
sd-Wert größer/ gleich 1500 m

Elastomer-Bitumenbahn  AL - E
mit Aluminium-Polyesterkombination und Glasvlies  60g/m² als Trägereinlage, Oberseite feinbestreut mit bestreuungsfreiem Nahtstreifen, Unterseite leicht abschmelzend folienkaschiert,

vollflächig auf Stb.-Untergrund mit bituminösem  Voranstrich verschweißen,
einschl. Nähte und Stöße, als Notabdichtung geeignet.
An aufgehenden Bauteilen mind. 15 cm hochzuführen.
Detail 1703
Menge: 1660,000 m2

**02.01.0080 Randanschluss, als Hochzug, Elastomerbitumenschweißbahn-Stb-Wand**
Dachabdichtungsanschluss der 1-lagigen Elastomerbitumenschweißbahn als Hochzug an aufgehenden Bauteilen und Attiken

- Die Funktion der Notabdichtung muss gewährleistet sein
- Kehlleiste aus Mineralwolle als Dreieck-Kehlleiste (ca. 50x50 mm, A1) an der Attika fixieren
- Dampfsperre / Bitumendachabdichtung über die Kehlleiste führen und auf Stb-Wand senkrecht hochführen und verkleben und  mind. 10 cm Überhang über die Attika herüberführen.
 - Ausbildung von Außen- u. Innenecken in gesonderter Position

Einbauort:  Randhochzug an Attiken bei Stb.-Dachdecken

Abwicklung inkl. ca. 30 cm Überlappung und ca. 10 cm Überhang gesamt
ca.  2,00 m  bis auf/über die Attika.

Detail 1703
Menge: 360,000 m2

**02.01.0090 Mehrpreis Eckausbildung Abdichtungsanschluss 90°, Formteile**
Mehrpreis für die rechtwinklige Eckausbildung der Anschlüsse Dachabdichtung mit Formteilen an aufgehende Bauteile.
Position gilt für Innen- und auch Außenecken als Zulage zum Randanschluss,
Menge: 4,000 St

**02.01.0100 Rückbau Notentwässerung durch die Attika; Dampfsperre, Dämmung und Verwahrung**
Durch den Rohbauer für die Entwässerung während der Bauzeit am Fuß der Attika angelegte temporäre Attikadurchbrüche und Entwässerungsleitungen rückbauen.
Ausgebaute Materialien sind über den Wertstoffhof zu entsorgen.

Attika ca 24 cm dick, Öffnungen bis 30 / 30 cm.
Durchbrüche mit Mineralwolldämmung  oder z.B. Wedi-Platten ausstopfen, innen und aussen mit Blechabdeckung verwahren.
Voranstrich und Dampfsperre aufbringen.

Ausführung zu einem späteren Zeitpunkt, wenn die Dachabläufe bauseitig angeschlossen sind.
Menge: 6,000 St

#### 02.02 Dämmung und Abdichtung

**02.02.0010 Kontrollgang Notabdichtung**
Überprüfung bereits verlegter Abdichtung nach der Nutzung als kurzfristige, behelfsmäßige Notabdichtung.
Die Überprüfung der Fläche hat im Zuge der fortschreitenden Dachabdichtungsarbeiten/ Dämmarbeiten zu erfolgen.

Ausführungsort:
Dachfläche über dem KFZ Gebäude

Schadstellen sind in Grundrissplänen zu dokumentieren und der Objektüberwachung des AG in Kopie zu übergeben.
Menge: 1660,000 m2

**02.02.0020 MW - Gefälledämmung 4 bis 14 cm, 2%**
MW - Gefälledämmung auf der Dampfsperre oder der Grunddämmung, dadurch
Dämmstärke 4 bis 14 cm
Gesamtstärke Hochpunkte 32 cm mit andere Schichten, dh. 6+ 6 +14 + 6 = 32 cm

- MW-Gefälledämmung 2%, WLS 038, DAA,  vliesbeschichtet
  D =  4  bis 14 cm
- auf Dampfsperre oder Stufendämmung geklebt,
- hohe Druckfestigkeit  dh, Druckspannung mind 70 kPa
-  A1

Verlegung abschnittsweise mit bzw. auf der Grunddämmung und Abschottungen Z-förmig aus Bitumenbahn( in sep. Pos.)  gemäß Planung Abschottung und Tagesleistung.

Inkl.: Schneidarbeiten und Verschnitt

Details 1703, 1710, Übersichtsplan 1716
Menge: 1660,000 m2

**02.02.0030 MW - Grunddämmung 6 cm (von bis zu 32 cm)**
MW- Grunddämmung 6 cm zur Erhöhung der Gefälledämmung
vollflächig auf der gesamten Dachfläche, teilflächig 2-lagig

Dämmstärke 6 oder12 cm
Gesamtstärke Hochpunkte 32 cm mit andere Schichten, dh. 6+6+14++ 6 = 32 cm
-  MW-Grunddämmung, WLS 038, DAA, dh,  vliesbeschichtet
 - auf Dampfsperre oder untere Dämmlage geklebt,
 - hohe Druckfestigkeit  dh
-  A1

Verlegung abschnittsweise mit der Gefälledämmung  und der trittfesten Dämmung  mit Abschottungen Z-förmig, Bitumenbahn( in sep. Pos.),  gemäß Planung Abschottung und Tagesleistung.

Inkl. : Schneidarbeiten und Verschnitt

Details 1703, 1710, Übersichtsplan 1716
Menge: 1890,000 m2

**02.02.0040 MW - Trittfeste Dämmung, A1, erhöhte Punktlast >/= 1800 N, D = 60 mm**
MW- Trittfeste Dämmung vollflächig im gesamten Dach und über der Gefälledämmung mit Klebewülsten aufgeklebt für die z.B. mit PV oder techn. Aufbauten genutzte Dachfläche.

Wärmedämmung aus 60 mm dicken, hoch verdichteten Steinwolle-Dachdämmplatten mit nichtbrennbarer, anorganischer und faserverstärkter Beschichtung (Dicke ca. 3,5 mm) für den verbesserten Abtrag punktförmiger Lasten und für erhöhte Beanspruchung.

Dämmstärke 6 cm,  vliesbeschichtet
Gesamtstärke Hochpunkte 32 cm mit andere Schichten, dh 6+6+14+ 6 = 32 cm
Dämmung mit erhöhter Punktlast >/= 1800 N
Druckspannung  bei 10% Stauchung: > =80 KPa
Zugfestigkeit senkrecht zur Plattenebene (Abreißfestigkeit):> = 15 kPa nach DIN EN 1607
auf Dämmung geklebt,
D = 60 mm
A 1
Nennwert der Wärmeleitfähigkeit: 0,039 W/(m*K) nach DIN EN 13162 (Steinwolle)
Bemessungswert der Wärmeleitfähigkeit: 0,040 W/(m*K) nach DIN

Verlegung abschnittsweise mit der Gefälle- und Grunddämmung sowie Abschottungen Z-förmig, Bitumenbahn( in sep. Pos.),  gemäß Planung Abschottung und Tagesleistung.

Inkl. : Schneidarbeiten und Verschnitt

Details 1703, 1710, Übersichtsplan 1716
Menge: 1660,000 m2

**02.02.0050 Abschottung von Bearbeitungsabschnitten und Notsicherung**
Herstellen von Abschottungen von Feldern mit einer Z-förmigen Abdichtung aus Bitumenschweißbahn,
auf Betondecke mit Notabdichtung,
sowie einschliesslich das Anarbeiten an die Unterlage / 1. Lage der Abdichtung Hierzu ist ein Zuschnittsstreifen aus Elastomerbitumen-Kaltselbstklebebahn, ca. 15 cm breit auf die Dampfsperre dicht aufzukleben bzw. aufzuschweißen, an der senkrechten Kante der verlegten Wärmedämmung hochzuführen und ca. 15 cm breit auf die Oberfläche der Flächendämmung dicht aufzukleben bzw. aufzuschweißen.
Nahtüberdeckung der Zuschnittsstreifen mind. 8 cm breit. Erforderliche Eckausbildungen sind fachgerecht auszuführen.

Zur Verhinderung von Wasserwanderung bei Undichtigkeiten und Schutz der Tagesleistung gemäß Planvorgabe.

Bitumenbahnstreifen  entsprechend der Unterlagebahn
1. Lage Bitumen-Abdichtungsbahn Kaltselbstklebebahn
  Typ PYE -KTG KSP, D = 3,5 cm
Streifen ca. 80 cm breit,

in etwa bei den Hochpunkten des Gefälles, siehe Planvorgabe als Abschottung, Z-förmig verkleben ,inkl. aller notwendigen Eck- und Anschlußunterlagen zur wasserdichten Ausbildung der Abschottung.

Abschottung nach Planung bzw. zuzüglich nach Tagesleistung.
Die Dachabdichtungen als Tagesleistung werden abschnittsweise ausgeführt
und Abschottungen sind in der Dachaufsicht als Übersichtsplan anzugeben und zu vermaßen als Dokumentation. Dokumentation in sep. Pos.

Sämtliche Mehrkosten durch zeitversetzte Arbeitsabschnitte der Tagesleistungen sind in die Einheitspreise mit einzukalkulieren.
Das Absaugen von Niederschlagswasser wird nicht gesondert vergütet.

Detail 1709
Menge: 120,000 m

**02.02.0060 MW - Dämmung, A1, vertikal an der Attika, D=5 cm**
Dämmung an der Attika 5 cm

Mineralwolldämmplatte mit Kaschierung, D = 5 cm
Vertikal an der Attika auf der Dampfsperrbahn aufkleben
WLS </= 0,035 Wm²/K
A1
als Dämmung der Attika und Unterlage der 2-lagigen Abklebung.

Detail 1703
Menge: 290,000 m2

**02.02.0070 MW - Dämmstreifen, A1, keilförmig auf der Attika, D = 15 cm**
Dämmung keilförmig für Gefälle der Attikaabdeckung

Mineralwolldämmkeil mit Kaschierung, D = 15 - 17 cm
Horizontal auf der Attika auf der Dampfsperrbahn aufkleben
WLS </= 0,035 Wm²/K
als Dämmung der Attika und Unterlage der Abdeckung

Detail  1703
Menge: 180,000 m

**02.02.0080 Attikaabdeckung zementgebundene Spanplatte, 22 mm**
zementgebundene Spanplatte, D =  22 mm
Breite ca. 34 cm
Leicht schräg auf der voranstehenden Dämmung auf der Attika
verschrauben mit korrosionsgeschützten Befestigungsmitteln

als obere Lage der Attikadämmung  und Unterlage der 2-lagigen Abklebung sowie der Attikableche
Die zweiteilige Attikaabdeckung (in sep. Pos. ) wird auf der abgedichteten Platte montiert

Detail  1703
Menge: 180,000 m

**02.02.0090 Abdichtung DU, 1. Lage PYE -KTG KSP, d= 3,5 mm, kaltselbstklebend bituminös**
Elastomerbitumen-Kaltselbstklebebahn, 3,5 mm, als untere Lage nach DIN EN 13707 und DIN EN 13969 mit variabler Nahtfügetechnik.

Bituminöse Dachabdichtung
2-lagig, Zulassung für harte Bedachung, durchwurzelungsfest, für bauseitigen Gründachaufbau und Photovoltaik. Vollflächige Verschweißung

-  1. Lage Elastomerbitumen-Abdichtungsbahn Kaltselbstklebebahn
  Typ PYE -KTG KSP DU, d=  3,5, vollflächig verklebt, Nähte verschweisst

Leistungs- und Funktionsanforderungen:
- Anwendungskurzzeichen nach
 DIN SPEC 20000-201: DU/E1 PYE KTG KSP 3,5
 DIN SPEC 20000-202: PYE KTG KSP 3,5
- Dicke: ca. 3,5 mm
- oberseitig: folienkaschiert
- unterseitig: Kaltselbstklebebitumen mit Abziehfolie
- Trägereinlage: Glasgittergewebe mit Glasvlies
- Maximale Zugkraft nach DIN 12311-1:  l + q: > 1000 N/50 mm
- Dehnung nach DIN 12311-1: l + q: > 2 %
- Kaltbiegeverhalten nach DIN EN 1109: oben < -25 °C, unten < -30 °C
- Wärmestandfestigkeit nach DIN EN 1110: > +100 °C
- Verhalten bei Brand von außen, im System geprüft  nach DIN CEN/TS 1187 und eingestuft in BROOF(t1)

stehend lagern und gem. Herstellervorgaben auf dem Untergrund verlegen.
Auf Mineralwolle durch Abziehen der gesamten unterseitigen Trennfolie und des oberseitigen Längsrandstreifens mit Längs- und Quernahtüberdeckung mit Quernahtversatz regelkonform verlegen.
Notwendige Schrägschnitte an T-Stößen und Überlappungen mit dem Handbrenner egalisieren.
Menge: 1660,000 m2

**02.02.0100 Abdichtung DO, 2. Lage, PYE - PV 200 S5 WF Schiefer, d = 5,2 mm, durchwurzelungsfest, bituminös**
Bituminöse Dachabdichtung
-  2. Lage Elastomerbitumen-Abdichtungsbahn, Wurzel- und Rhizombeständig

der 2-lagigen Abdichtung, Zulassung für harte Bedachung, durchwurzelungsfest, für bauseitigen Gründachaufbau und Photovoltaik. Liefern und gem. Herstellervorgaben auf dem Untergrund vollflächig verschweißen.

  Typ : Wurzelschutz  DO  PYE - PV 200 S5 WF Schiefer, d = 5,2 mm

  Einlage Polyestervlies 250 g/m², Oberfläche beschiefert, Unterseite mit einer  leicht abflämmbaren Folie.

Elastomerbitumenschweißbahn als Oberlage, wurzel- und rhizomfest
gem. FLL-Verfahren,
vollflächig im Lagenversatz aufschweißen,
Nähte und Stöße dicht verschweißen.
Die Bahn wird mit Quernahtversatz, parallel und im Lagenversatz zur ersten Abdichtungslage mit geeignetem Brenner vollflächig aufgeschweißt
und mit Längs- und Quernahtüberdeckung regelkonform verlegt.
Notwendige Schrägschnitte an T-Stößen und Überlappungen mit dem Handbrenner egalisieren.
Eckenschrägschnitte bei T-Stößen .

Oberflächenausstattung:
-Oberseite: mineralische Bestreuung,  Farbe: Schiefer
-Unterseite: Kunststoff-Folie

Technische Kennwerte:
Wasserdichtheit mind 200 kPa/24 h
Kaltbiegeverhalten -25°C
Wärmestandfestigkeit 100°C
Maximale Zugkraft >= 800 N/50 mm längs und quer
Dehnung  >= 35 % längs und quer

Auswaschverhalten der Wurzelschutzadditive nach DIN CEN/TS 16637-2: E64d  <2 mg/m².
Der Grenzwert des DiBt von 47 mg/m² soll unterschritten werden.

Detail 1703
Menge: 1660,000 m2

**02.02.0110 Randanschluss, als Hochzug, Elastomerbitumenschweißbahn-Stb-Wand**
Dachabdichtungsanschluss der 2-lagigen Elastomerbitumenschweißbahn als Hochzug an aufgehenden Bauteilen, inkl. Dreiecksleite MW.

- Kaltselbstklebebahn und durchwurzelfeste Bahn der voranstehenden Positionen an der Dämmung der Stb-Attika am aufgehenden Bauteil
ca. 1,55 m bis auf die Attika senkrecht und waagerecht hochführen.
Zuzüglich ca. 30 cm Überhangstreifen an der Attika-Außenseite und der Überlappung im unteren Anschlußbereich in einer Tiefe von ca. 30 cm.
Gesamtlänge Hochzug somit ca. 2,15 m

Die Funktion der Notabdichtung muss gewährleistet sein
- Kehlleiste aus Mineralwolle als Dreieck-Kehlleiste (ca. 50x50 mm) an der Attika fixieren
- Bitumendachabdichtung unten ca 30 cm überlappend, über Kehlleiste führen und auf Stb-Wand verkleben, bis über die Attika mit ca 30 cm Überhang führen
- Ausbildung von Außen- u. Innenecken in gesonderter Position

liefern und ausführen

Einbauort:  Randhochzug an und bis über die Attiken hinaus bei Stb.-Dachdecken

Detail 1703
Menge: 387,000 m2

**02.02.0120 Mehrpreis Eckausbildung Abdichtungsanschluss 90°, Formteile**
Mehrpreis für die rechtwinklige Eckausbildung der Anschlüsse Dachabdichtung an aufgehende Bauteile mit Formteilen.
Position gilt für Innen- und Außenecken als Zulage zum Randanschluss
Menge: 4,000 St

#### 02.03 Blitzschutz

**02.03.0010 Oberflächenableiter für Flachdächer eindichten**
Oberflächenableiter für Flachdächer, seitlich aus der Attika kommend,
bauseitig montiert,
durch alle Lagen des Randanschlusses der Attika einschl. der Dämmung der Attikainnenseite führen und mit zur Dachabdichtungsbahn passenden Manschetten verschweißen bzw. verkleben.
Abstand e = ca. 6 - 16 m, siehe Dachaufsicht  Ü 1025

Anschluss der Abdichtung in allen Lagen an runde oder flache
Blitzschutzkabel.
Durchführung Blitzschutz
Nenndurchmesser kleiner gleich 16 mm
Flachstahlmaße kleiner gleich 30x3 mm
Anschluss der oberen Abdichtungslagen, der Dämmung einschl. der Dampfsperre an die Durchführung.

Dampfsperre 1-lagig verkleben.
Abdichtungsanschluß an obere Dichtungslage in Ausführung
mit einer vollflächig geklebten Manschette aus dem
Material der Dachabdichtung mind. 15 cm über die fertige
Dachoberfläche wasserdicht einfassen, die Manschette am oberen Rand mit einer Schlauchschelle aus Edelstahl fixieren und nach Herstellervorschrift mit der Dachabdichtung verschweißen

Bestandteil der Leistung:
Sämtliche Zuschnitte und Abdeckstreifen aus Bitumendachbahn einschließlich Anpassungen der Dämmung.
Menge: 30,000 St

#### 02.04 RWA Anlagen

**02.04.0010 RWA Klarglas, durchsturzsicher, Aufsetzkranz GFK-Sandwich wärmegedämmt, 1,25 / 1,25 m**
Rauch- und Wärme-Abzugsfenster Flachdach bestehend aus
50 cm GFK-Aufsatzkranz, Sandwich inkl. schwerentflammbarer Dämmung,
mit waagerechtem Flachdachfenster mit thermisch getrenntem Aluminiumprofil, Freier Querschnitt mind. 1 qm,
Permanent Durchsturzsicher  (VSG)
Verglasung  3-fach (ESG, Float, VSG mit doppelter Folie ), Wärmeschutzisolierverglasung
klar und hagelsicher,
Widerstandfähig gegen Flugfeuer, Verhinderung der Brandweiterleitung ohne Zusatzmassnahmen

U-Wert max. 1,1  W/m²K
RWA Inkl. Erhöhung / Dachrandprofil zur Erhöhung des Hochzugs der Dachabdichtung bei höherer Dämmstärke
Aufsatzkranz und Erhöhung Bitumenverträglich

inkl. nicht sichtbarer, im Aufsatzkranz integrierter einlaminierter Kabelführung.

Obere Abdichtung mit Kappleiste dauerhaft hinterlaufsicher verwahrt, oberseitig dauerelastisch versiegelt,
Anschlußüberdeckung / Wetterschenkel

Abmessung  (B X L x H ) 125 cm x 125 cm x 57 cm
Andichtrand Aufsetzkranz ca.  157 cm  x 157 cm

Einbauort: Dachflächen über 2. und 3. OG
Einbau in Betondecke : 2 Stück
Einbau in Stahltrapezblechdach : 1 Stück

Zu kalkulieren sind sowohl Lieferung als auch Einbau und Andichten/ Anarbeiten aller Lagen der Dachabdichtung und Dämmung, Stückpreis

Produkt der Planung:
Lamilux Rauchlift Flachdachfenster F 100 SG  W102 125/125  K50  LR  Fit10+ WD60 SS 0.68 LOD 500
oder gleichwertig !

Detail 1714 ( Baugebäude)

Anschluss und Inbetriebnahme in Zusammenarbeit mit dem Gewerk
Elektroarbeiten.
Menge: 1,000 St

**02.04.0020 Antrieb elektrisch f. Öffnung Rauchableitg Kettenantrieb Lichtkuppel Hub-H mind. 500mm stufenlos Hubkraft 1000N 24DC**
Elektrischer Antrieb für Öffnung zur Rauchableitung mit allen systembedingten mechanischen Bauteilen zur Befestigung des Antriebes an Öffnungseinrichtungen und Gebäude, als Kettenantrieb, geeignet für Tandembetrieb, für Lichtkuppel, an vorh. Aufsetzkranz,
stufenlose Hubhöhe mind. 500 mm, max. Hub in 120 s, Zuhaltekraft mind. 1000 N, Hubkraft mind. 1000 N, 24 V DC,
Gehäuse aus Kunststoff, Schutzart IP 54 DIN EN 60529 (VDE 0470-1), mit selbsttätiger Abschaltung bei Überlast.

einschl. Steuereinheit.

Oberlicht: 1,25 m x 1,25 m

ELT-Verkabelung bauseits.
Menge: 1,000 St

**02.04.0030 RWA-Set**
RWA- Set geeignet für Rauchabzug und Lüftung bestehend aus:

- RWA- Zentrale zur Ansteuerung von bis zu 2 Antrieben 24V für Lüftung und Rauchabzug in 1 RWA und 1 Lüftung max 2,2 A Ausgangsstrom inkl.
Notstromfunktion für 72 h inkl. Störungsanzeige.
Stahlblechgehäuse BxHxT = 255 x 345 x 105 mm, IP30, Netzspannung 230 V, 50 Hz, AC
- 2 Stück RWA- DIN- Taster grau ähnlich RAL 7035
- 1 Stück Lüftertaster UP Funktionen: AUF-ZU-STOP über Doppeltaster mit 2 Schließern (mit Umkehrsperre) inkl. AP- Rahmen zur Montage für unter Putz, in bauseitige 55 mm UP- Dose.

Funktionsbeschreibung:
- Lüftung manuell über den Lüftungstaster bei Bedarf jederzeit

Leistunggsabgrenzung AN Elektro:
Das RWA Set mit allen Komponenten ist vollständig zu liefern und dem AN Elektro zu übergeben. Der AN Elektro baut die Komponenten entsprechend ein und verlegt die Leitungen und legt die gesamte Anlage auf.
Die Inbetriebnahme erfolgt durch den AN Dachabdichtung in Absprache mit dem AN Elektro.
Menge: 1,000 St

**02.04.0040 RWA-Taster**
RWA-Taster mit Anschlussmöglichkeit für Lüftungstaster und 10 Stück Rauchmelder. Für Motorbuszentrale im orangenen AP-Kunststoffgehäuse.
Funktionen:
RWA "AUF" und "ZU"
optische Alarm-, Störungs- und Betriebsanzeige über LED´s akustische Alarm- und Störungsmeldung über Signalgeber.
Mit Schlagscheibe und 1 Schlüssel.
BxHxT: 125x125x36mm
Menge: 1,000 St

#### 02.05 Entwässerung

**02.05.0010 Aufstockelemente Druckströmentwässerung einbauen u. andichten**
Flachdachablauf- Aufstockelemente als Dachwassereinlauf mit Los- und Festflansch in Dämmung  für Unterdrucksystem anarbeiten und in der zweilagigen Dachabdichtung  einbauen und eindichten,
Entwässerung und Notabläufe, D= 56 und 90 mm,  einschl. Siebkorb
(Grundkörper aus Edelstahl mit Abgang aus PE-HD-Rohr, eindichten in sep. Pos. Dampfsperre)

Der Einbau des Aufstockelements mit Los- und Festflansch, vom AG bauseits durch das Gewerk TGA beigestellt, erfolgt durch den AN Dachabdichtung.
Beim Flansch-Einbau ist der Drehmoment nach Herstellerangaben zu berücksichtigen.

Material  :  Edelstahlblech
Nennweite  :  DN 56 und DN 90

Ablaufelement DN 56 und DN 90 mit Platte und Losflansch in der Dachabdichtung einbauen und eindichten. Zu kalkulieren ist der Anschluss der 2-lagige Bitumenbahnen.

Hinweis:
Dachabläufe und Notabläufe als Los-Festflansch-Bauteile werden von Gewerk TGA bauseits bereitgestellt zum Einbau und Eindichten durch Dachdecker.

Detail: 1718

Einläufe gem. Auszug aus den Positionen des Sanitär-LV :

1. Dachwassereinlauf d56, 12l/s
mit Anschlussblech und Befestigungsflansch
Dachentwässerung mit Druckströmung, Anbinden von bituminösen
Dachabdichtungen
- Anschlussstutzen direkt reduzierbar oder aufweitbar
- Anschlussstutzen aus PE-HD, kürzbar
- Maximale Ablaufleistung: 12 l/s
- Maximale Stauhöhe: 40 mm
- Minimale Ablaufleistung: 1 l/s
- Anschluss Abdichtung: CrNi-Stahl 1.4301
- Außendurchmesser: 56 mm
- DN / Nennweite: 56

einschließlich
- Laubfang mit Funktionsscheibe
- Grundkörper mit Anschlussblech aus CrNi-Stahl 1.4301
- Befestigungsflansch
- Kondenswasserdämmung
- 8 Flügelmuttern aus CrNi-Stahl
- Bauschutzdeckel

2. Dachwassereinlauf d90, 25l/s, wie vor, jedoch
- Maximale Ablaufleistung: 25 l/s
- Maximale Stauhöhe: 50 mm
- Außendurchmesser: 90 mm
- DN / Nennweite: 90

3. Notüberlauf 25l/s
Für Dachwassereinläufe mit Ablaufleistung 25 l/s
- Maximale Stauhöhe bei 25 l/s: 95 mm
- Überlaufhöhe: 6 5 mm
einschließlich
- Überlaufelement aus PP
- 2 Drehriegel grau
- Lippendichtung aus EPDM
Menge: 12,000 St

**02.05.0020 Trittsichere Abdeckung**
Begehbare trittsichere Abdeckung auf den Dachabläufen montieren und
in der Dämmschicht der Dachabdichtung anarbeiten.

Montage einer unteren Kraftverteilplatte in der Ebene der Notabdichtung / Dampfsperre, durch Aufsetzen auf die Abläufe. Montage mit der zuvor dafür entfernten Funktionsscheibe und dem Laubfangkorb. Lagesicherung mit Befestigungsclips,
Schachtrohr auf das Maß der Dämmstärke einkürzen, Schachtrohr mit der Platteauf der Kraftverteilplatte  Dämmung gegenarbeiten und

Einbau in die Dämmung und Anschluß

Die Lieferung der einzubauenden Teile erfolgt durch den AN TGA

Abdeckungen gem. Auszug aus den Positionen des Sanitär-LV :

Ergänzungsset begehbar -
Für begrünte Dächer -
Für Dachwassereinläufe mit Ablaufleistung 12 l/s -
Für Dachwassereinläufe mit Ablaufleistung 25 l/s
- Mit bis zu 300 kg belastbar
- Außendurchmesser: 315 mm einschließlich:
- Lochblechrost
- Schachtrohr ablängbar
- Kraftverteilplatte
- Befestigungsmaterial
Menge: 12,000 St

#### 02.06 Dachdurchdringungen HLS+Elt.

**02.06.0010 Dachentlüfter Abwasserrohr und Kleinkälte DN 70 liefern**
Flachdach-Abwasserrohrbelüfter mit Haube, Hart PVC, B2
im Baukastensystem liefern.
Einbau erfolgt durch das Gewerk TGA,
Eindichten in sep. Pos.

Zweiteilige Ausführung :

Unterteil mit vorgefertigtem Bitumenflansch
Dämmstoffrohrverlängerung nach Anforderung / Dämmstärke Dach
Oberteil mit vorgefertigtem Bitumenflansch

Liefern und dem TGA-Gewerk zum Einbau bereitstellen.
Produkt der TGA Planung : Klöber Flavant oder gleichwertig.
Menge: 11,000 St

**02.06.0020 Dachentlüfter Abwasserrohr und Kleinkälte DN 70 eindichten**
Anschluss der Abdichtung aus Polymer-Bitumenbahnen und der Dampfsperre,
an Rohrdurchführung Unter- und Oberteil, mit  Bitumenflansch
Durchmesser bis 7 cm,
Ausführung gemäß Zeichnung und Herstellerrichtlinien
Einbauort nach Angabe des AN TGA

Sämtliche Anschlusskomponenten müssen bitumenverträglich sein.
Menge: 11,000 St

**02.06.0030 Dachentlüfter Abwasserrohr und Kleinkälte DN 100 liefern**
Flachdach-Abwasserrohrbelüfter mit Haube, Hart PVC, B2
im Baukastensystem liefern.
Einbau erfolgt durch das Gewerk TGA,
Eindichten in sep. Pos.

Zweiteilige Ausführung :

Unterteil mit vorgefertigtem Bitumenflansch
Dämmstoffrohrverlängerung nach Anforderung / Dämmstärke Dach
Oberteil mit vorgefertigtem Bitumenflansch

Liefern und dem TGA-Gewerk zum Einbau bereitstellen.
Produkt der TGA Planung : Klöber Flavant oder gleichwertig.
Menge: 14,000 St

**02.06.0040 Dachentlüfter Abwasserrohr und Kleinkälte DN 100 eindichten**
Anschluss der Abdichtung aus Polymer-Bitumenbahnen und der Dampfsperre,
an Rohrdurchführung Unter- und Oberteil, mit  Bitumenflansch
Durchmesser bis 10 cm,
Ausführung gemäß Zeichnung und Herstellerrichtlinien
Einbauort nach Angabe des AN TGA

Sämtliche Anschlusskomponenten müssen bitumenverträglich sein.
Menge: 14,000 St

**02.06.0050 Dachentlüfter Abwasserrohr und Kleinkälte DN 125 liefern**
Flachdach-Abwasserrohrbelüfter mit Haube, Hart PVC, B2
im Baukastensystem liefern.
Einbau erfolgt durch das Gewerk TGA,
Eindichten in sep. Pos.

Zweiteilige Ausführung :

Unterteil mit vorgefertigtem Bitumenflansch
Dämmstoffrohrverlängerung nach Anforderung / Dämmstärke Dach
Oberteil mit vorgefertigtem Bitumenflansch

Liefern und dem TGA-Gewerk zum Einbau bereitstellen.
Produkt der TGA Planung : Klöber Flavant oder gleichwertig.
Menge: 1,000 St

**02.06.0060 Dachentlüfter Abwasserrohr und Kleinkälte DN 125 eindichten**
Anschluss der Abdichtung aus Polymer-Bitumenbahnen und der Dampfsperre,
an Rohrdurchführung Unter- und Oberteil, mit  Bitumenflansch
Durchmesser bis 12,5 cm,
Ausführung gemäß Zeichnung und Herstellerrichtlinien
Einbauort nach Angabe des AN TGA

Sämtliche Anschlusskomponenten müssen bitumenverträglich sein.
Menge: 1,000 St

**02.06.0070 Manschetten für Durchdringungen**
Abdichtung von Rohrdurchdringungen und Schwanenhälsen.

Rohrdurchführungen DN 70 bis 125 mm mit Bitumen-Klemmmanschetten und Klemmbändern aus Edelstahl, zweilagig verschweißt.
Schwanenhalsrohre Alu DN 70 für ELT-Führungen, Abdichtung mit Polymerbitumen.
Manschetten UV-beständig, temperaturstabil – 30 °C bis + 80 °C.
Anschluss an Hauptabdichtung versatzfrei.
Menge: 14,000 St

**02.06.0080 Dämmung und Abdichtung für Deflektorhaube-EnEV-Kit, 2-fach eindichten**
Oberhalb des Aufzugs wird ein ENEV-KIT installiert
Dämmung und Abdichtung des bauseits eingebauten EnEV-Kit

- Einbau eines 4-seitigen Dämmsockels als Laibungsdämmung, D 20 mm,
H ca. 24 cm, Einbau in DD 110 / 102 cm
UK Dämmsockel = UK Stb-Decke

- Anschluss der Dachabdichtung mit Dichtungsblech- und -manschette,
inkl. Hochziehen der Dampfsperre sowie evtl. erforderlichen Bahnenstreifen
und Dichtungsbändern, passend zum jeweiligen Abdichtungsaufbau, inkl. 4 Außenecken

Höhe Dachhaubensockel ca. 60 cm

Lieferung und Einbau des EnEV-Kit erfolgen durch die Aufzugfirma,
Abmessung 106 x 98 cm.
Größe der Rohbauöffnung für das EnEV-Kit: 106 x 110 cm

Ort  Flachdach
  EnEV-Kit  über Aufzugsschacht

Dämmsockel komplett abdichten inkl.  4 Stck. Außenecken
Abdichten Oberteil in der Dachabdichtung mit Hochzug mind. 15 cm über OK Gründach.

Abluft Schachtentrauchung

Detail 1705
Menge: 2,000 St

**02.06.0090 Abdichtung für Abluftkanal, gedämmt, AxB 0,40x0,40 m**
Abdichtung des bauseits eingebauten gedämmten Abluftkanal - Dachventilators

Abmessung:  0,40 x 0,40 m
Sockelfuß ca.  0,55 x 0,55 m

Dampfsperre H:  50 cm

Abdichtung H:  30 cm

Dämmung WLS 030 im DD D = 10 cm
Anschluss der Dachabdichtung mit Dichtungsblech und -manschette,
inkl. Hochziehen der Dampfsperre sowie evtl. erforderlichen Bahnenstreifen
und Dichtungsbändern, passend zum jeweiligen Abdichtungsaufbau
mit umlaufender Klemmschiene an bauseitigem Lüftungskanal
befestigen, inkl. 4 Außenecken

Der Einbau des Schalldämm- /Lüftungskanals erfolgt durch TGA

Detail 1705
Menge: 1,000 St

**02.06.0100 Stützenfüße für Technikaufständerung eindichten**
bauseitiges RRO  DN 125 als Stützenfuß mit Grund und Kopfplatte für den späteren Aufbau von Kühlgeräten

2K-Flüssig-Abdichtung mit Vlieseinlage, inkl.Grundierung,
bitumenverträglich

oder: mit  Bitumenbahnen in allen Lagen anarbeiten,
2-lagige Abdichtung mit Klemmflansch sichern

verwendbar nach DIN 18531

ausführen, inkl. Vorbereitung, Reinigung und Prüfung des Untergrundes auf Festigkeit, Ebenheit  und Feuchtigkeit
Menge: 6,000 St

**02.06.0110 Anschluss Abdichtung Schwanenhals Polymer-Bitumen, DN bis 125 mm**
Anschluss der Abdichtung aus Polymer-Bitumenbahnen und Dampfsperre,
an Rohrdurchführung, mit Los- und Festflansch,
Durchmesser bis 12,5 cm,
Ausführung gemäß Zeichnung,
Einbauort nach Angabe des AN Elektro

Sämtliche Anschlusskomponenten müssen bitumenverträglich sein.

fachgerecht abdichten
Menge: 1,000 St

**02.06.0120 Alu-Schwanenhals für ELT-Durchführungen, DN 125 mm**
Kabeldurchführung als Aufstockelement aus Aluminium DN 125 mm
mit gekrümmten Rohr nach unten zum Anschluss an den Grundkörper,
mit großem Krümmungsradius zur leichteren Kabelverlegung,
Nennweite DN 70 mm,
Höhe 800 mm
inkl. werkseitig angeschlossenem Anschlussblech für Bitumenabklebung

Wärmedämmhülse
passend für vorgenannten Grundkörper, Nennweite 125 mm
Material Moosgummi
Länge 200 mm

Schwanenhals bestehend aus:
- Kabeldurchführung (Aufstockelement)
- Grundkörper
- Wärmedämmhülse

Komponenten systemkonform und bitumenverträglich

Einbauort nach Angabe des AN Elektro

liefern und  einbauen
Menge: 8,000 St

**02.06.0130 Abdichten von Wasser- u. Stromleitungen- Flüssigkunststoff 1K PU**
Abdichten von Wasser- u. Stromleitungen

Nachträgliches Abdichten der Wasser- u. Stromleitungen im Bereich des Flachdaches.

Vor dem Verlegen ist die Notabdichtung für einen staubfreien Untergrund von groben Verschmutzungen  trocken zu reinigen und angefallenen
Schmutz zu beseitigen.

Die Abdichtung aus 1K- PU Flüssigkunststoff beinhaltet Grundierung, Abdichtung und Vlieseinlage.
Abdichtung unterlaufsicher, durchwurzelungsfest und UV-stabil, lösemittelfrei
Trockenschichtstärke>=2,1 mm

Farbton Grau RAL 7040 oder ähnlich nach Wahl AG
Menge: 1,000 St

**02.06.0140 Kühlgeräteanschluss eindichten**
Menge: 6,000 St

#### 02.07 Dachdurchdringungen Lackiererei

**02.07.0010 Metallverwahrung für Zuuft-/ Abluftkanäle Lackierei liefern, 1,2 x 2,7 m**
Metallverwahrung Zinkblech, feuerverzinkt,  für DD und Rohrdurchführung Abluft/ Zuluft Lackiererei liefern und einbauen.

DD 1,20 x 2,70 m
Verwahrung mit Aufschraubflansch, Breite ca. 15cm
Materialstärke  2 mm
Höhe ca. 100 cm

Ausführung und Verschraubung auf der Stahlbetondecke nach Vorgabe AN Lüfftungsbau.
Trennung von Verwahrung und bauseitigen Lüftungsrohren mit Schallschutz- / Brandschutzmaterial nach Vorgabe AN Lüftungsbau.
Menge: 3,000 St

**02.07.0020 Mehrpreis für die Ausführung in Edelstahl**
Verwahrung wie vor beschrieben, jedoch
Anzugeben ist der Mehrpreis für die Ausführung in Edelstahl anstelle von Zinkblech
Materialstärke  2 mm
Menge: 3,000 St

**02.07.0030 Frischluft und Abluft Lackiererei, 1,2 x 2,7m, eindichten**
Rohrandichtung Abluft/ Zulftkanal mit Metallflansch, Bitumenabdichtung

Abmessung Blechverwahrung 1,20 x 2,70 m

Eindichten bis mind. 40 cm über OK  Gründach,
inkl Formecken im Sockelbereich
Menge: 3,000 St

**02.07.0040 Lieferung u. Einbau eines Regenkragens**
Regenkragen als regensicherer oberer Abschluß der Rohrdurchführungen, Zinkblech, feuerverzinkt, 2 mm
Kragen über die Verwahrung übergreifend und mit zwei runden Ausschnitten mit Hochführung für die bauseitigen Zu- und Abluftrohre.
Zusammenarbeit und Angaben mit der ausführenden Firma für die Lüftungsanlage Lackiererei zwingend notwendig.

Kragen übergreifend über die voranstehende Verwahrung mit
der Abmessung 1,2 x 2,7 m, Ausbildung mit mind. 2% Gefälle in der oberen Fläche.
Durchmesser Ausschnittgrößen nach Vorgabe des AN Lüftungsanlage Lackierei
Menge: 3,000 St

**02.07.0050 Mehrpreis für die Ausführung in Edelstahl**
Mehrpreis für die Ausführung in Edelstahl für den vorbeschriebenen
Regenkragen als oberer Abschluß der Rohrdurchführungen,
Kragen über die Verwahrung übergreifend und mit zwei runden Ausschnitten mit Hochführung für die bauseitigen Zu- und Abluftrohre.

Materialstärke 2 mm
Menge: 3,000 St

**02.07.0060 Verankerung Schornsteine Lackiererei eindichten**
Fußpunkte der Seilverankerung der ca. 5 m hohen Schornsteine Lackiererei andichten im System, Edelstahlhülsen eindichten.
Bauseitige Verankerungen an der Attika oder in der Betondachdecke.
Andichten mit  Flüssigkunststoff 1K PU mit Vlieseinlage(s.o.) oder mit
Bitumenmanschetten.
Menge: 9,000 St

**02.07.0070 Verwahrung Aggregatraumbelüftung Lackiererei 50/50 cm eindichten**
bauseitig montierte Verwahrung Aggregatraumbelüftung  50/50 cm mit Aufschraubkragen andichten im System
Andichten mit  Flüssigkunststoff 1K PU mit Vlieseinlage(s.o.) oder mit
Bitumenbahnen und -manschetten.
Abdichtung mind. 40 cm über OK Gründach hochziehen und rutschsicher verwahren.
Menge: 2,000 St

**02.07.0080 Verwahrung Lösemittel-Zu- u. Abluftrohr Lackiererei D = 35 cm eindichten**
bauseitig montierte Verwahrung Lösemittel Zu- u. Abluftrohr cm mit Aufschraubkragen andichten im System
Andichten mit  Flüssigkunststoff 1K PU mit Vlieseinlage(s.o.) oder mit
Bitumenbahnen und -manschetten.
Abdichtung mind. 40 cm über OK Gründach hochziehen und rutschsicher verwahren.
Menge: 2,000 St

**02.07.0090 Manschetten für Durchdringungen bzw. Anschlagösen**
Abdichtung von Rohrdurchdringungen und Halteösen Abluft Lackiererei

Anschlagpunkte bzw. Rohrdurchführungen DN 70 bis 125 mm mit Bitumen-Klemmmanschetten und Klemmbändern aus Edelstahl, zweilagig verschweißt.
Manschetten UV-beständig, temperaturstabil – 30 °C bis + 80 °C.
Anschluss an Hauptabdichtung versatzfrei, Fußplatte eindichten.

Ausführung in Zusammenarbeit mit der Abluftinstallation.
Menge: 10,000 St

**02.07.0100 Deckendurchbrüche mit 1000-Grad- Mineralwolle ausstopfen**
Verbliebene Öffnungen im Deckendurchbruch nach Installation der Zu-/ Abluftkanäle mit
1000- Grad-Wolle ( Steinwolle) ausstopfen.
Betondeckenstärke ca. 22 cm
zuzüglich Dämmstärke Dachdämmung ca. 25 cm

Zusammenarbeit mit den Lüftungsbauern Lackiererei notwendig.
Menge: 3,000 St

#### 02.08 Dichtigkeitsprüfung

**02.08.0010 Dichtigkeitsprüfung der Dachfläche**
Prüfung aller Dachflächen wie folgt:
- Visuelle Kontrolle
- Prüfung auf Möglichkeit der statischen Belastung
- Einläufe mit Überlauf versehen
- Dachfläche mit Wasser fluten unter Zusatz eines Färbmittels
- Wasserstand messen und protokollieren bei Beginn und Ende der Prüfung
- Wasser beseitigen

Probezeit:  4 Tage
Anstauhöhe:  5 cm im Mittel

Dachflächen:
Flachdach über EG KFZ- Gebäude,  ca. 1.680 qm
Menge: 1,000 St

#### 02.09 Aluminiumbleche Attikaabdeckung

*Hinweis: allgemeine Angaben*
Im Stoßbereich sind Rillenunterleger vorzusehen.

Die Bleche sind untereinander leitend zu verbinden und werden an die bestehende Blitzschutzanlage angeschlossen.

Oberfläche:
Bauteile aus Aluminium sind pulverbeschichtet auszuführen. Der Farbton wird durch die Bauherrin bestimmt, für die Kalkulation ist zunächst ein Farbton 9010 nach RAL anzunehmen.
Antidröhn:
Sämtliche horizontalen Blechflächen sind auf der Unterseite mit einer Antidröhnbeschichtung (schwerentflammbar, gem Euroklassen nach DIN EN 13501) mind. 3 mm dick auf 75 % der Fläche, zu beschichten (spritzen oder spachteln). Aufgeklebte Antidröhnbeschichtungen sind nicht zugelassen.

**02.09.0010 Attikaabdeckung oberer Teil, Alu D 2mm Zuschnitt-B 800 mm 4x gekantet**
Attikaabdeckung aus Aluminium, Dicke 2 mm, pulverbeschichtet,
Zuschnittbreite 720 mm, 3 x gekantet,
Aufkantung für Anschluss an Fassade, verdeckt befestigen einschl. Tropfkante als Falz, mit 2° Gefälle nach Innen, Untergrund Holzwerkstoff, zementgebunden. Mit Dachanschluss Wahl der Unterkonstruktion AN.
Farbton nach Wahl des AG

Blechbreite 800 mm :  4-fach gekantet

Aufkantung  Tropfnase  20 mm
Ansichtshöhe:  100 mm
Breite  530 mm
Ansichtshöhe innen  130 mm
Aufkantung Tropfnase  20 mm

Überstand:  40 -  50 mm

-inkl. Anti-Dröhnbeschichtung
-inkl. aller erforderlichen Dehnfugen mit Unterlegeblech-Verbinder
- inkl. Federstahl-Cliphalter-System, inkl. aller korrosionsgeschützter Befestigungs- und Verbindungsmaterialien.
- inkl. aller erforderlichen Befestigungen, Schutzfolie, Halterungen
und Dehnungsfugeninkl. aller erforderlichen Befestigungen, Schutzfolie, Halterungen  und Dehnungsfugen

Detail 1703 Schnitt Attika
Aufsicht Ecke 1708
Übersicht 1028 Abschnitte Blechlängen
Menge: 180,000 m

**02.09.0020 Attikaabdeckung unterer Teil, Alu D 2mm Zuschnitt-B 490 mm 3x gekantet, mit Unterlegblech**
*** Bezugsbeschreibung
Attikaabdeckung aus Aluminium, Dicke 2 mm, pulverbeschichtet,
Zuschnittbreite 730 mm  und  490 mm, 3 x gekantet,

Aufkantung für Anschluss an die obere Abdeckung, verdeckt befestigen einschl. Tropfkante als Falz, mit 2° Gefälle nach Außen, Untergrund Holzwerkstoff, zementgebunden. Mit Dachanschluss
mit Unterlegblech zur Befestigung, ebenfalls dreifach gekantet, Befestigung zusammen mit dem Federstahl-Cliphalter-System ( verzinkt) der oberen Attikaab
Wahl der Unterkonstruktion AN.
Farbton nach Wahl des AG

Unterlegblech  730 mm :  80 / 260 / 90 / 300 mm,  3-fach gekantet

Attikaabdeckung Blechbreite 490 mm :  3-fach gekantet

Aufkantung  Tropfnase  20 mm
Ansichtshöhe:  130 mm
Breite  270 mm
Aufkantung Anschluß  70 mm

Überstand:  40  mm

Länge 2055 mm an den Schmalseiten des Gebäudes bzw.
Länge 2180 mm an den Gebäudelängsseiten
zu den Ecken hin jeweils Ausgleichbleche Längen 1635 bzw. 1760 mm

-inkl. Anti-Dröhnbeschichtung
-inkl. aller erforderlichen Dehnfugen mit Unterlegeblech-Verbinder
- inkl. Federstahl-Cliphalter-System, inkl. aller korrosionsgeschützter Befestigungs- und Verbindungsmaterialien. Halter ist gleichzeitig
Stoßverbinder.
- inkl. aller erforderlichen Befestigungen, Schutzfolie, Halterungen
und Dehnungsfugeninkl. aller erforderlichen Befestigungen, Schutzfolie, Halterungen  und Dehnungsfugen

Detail 1703 Schnitt Attika
Aufsicht Ecke 1708
Übersicht 1028  Blechlängen
Menge: 180,000 m

**02.09.0030 Mehrpreis Attikaabdeckung Ecke**
*** wie Position 02.09.0020
Mehrpreis für die Ausbildung einer Attikaabdeckungs-Ecke

gemäß Detail 1708

Attikaabdeckung zweiteilig wie vor, jedoch als Ecke mit Gehrung.
Innere Länge 20 cm
Äussere Länge 94,75 cm.

Sonst wie vor beschrieben
Menge: 4,000 St

### 03 LOS 2_Gebäude 5 - Parkdeck

*Hinweis: Leistungen Parkdeck*
Das Parkdeck in der Ebene E0 erhält lediglich  eine 2-lagige bituminöse Abdichtung.
In der Ebene E-1werden lediglich die Betonstützen im Sockelbereich abgedichtet.
Die Dachentwässerung ist hier mitzuliefern,
Kernbohrungen bzw. Aussparungen für die Einlauftöpfe sind bauseitig vorhanden.

Der weitere Aufbau der Fahrbahn bzw. Parkflächen wird bauseitig durch den AN Außenanlagen erfolgen.

#### 03.01 vorbereitende Maßnahmen

**03.01.0010 Wassersaugen**
Wassersaugen auf der Fläche für Abdichtungsarbeiten, einschließlich Herführen des Stroms für Pumpen und Sauger, Transport und Entsorgen des aufgenommenen Wassers und Verbrauchsmittel wie Flüssiggas etc.
Die Entsorgung über die Gebäudeentwässerung, auch die provisorische, ist nicht zulässig.

Ausführung nur nach Rücksprache mit oder nach Aufforderung durch die Objektüberwachung des AG.
Menge: 500,000 m2

**03.01.0020 Trocknen Stahlbetonuntergrund**
Trocknen feuchter Flächen für Abdichtungsarbeiten, einschließlich Verbrauchsmittel wie Flüssiggas etc.

Ausführung nur nach Rücksprache mit oder nach Aufforderung durch die Objektüberwachung des AG.
Menge: 500,000 m2

**03.01.0030 Vorbehandlung Kugelstrahlen, Feinfräsen und Grundierung des Stahlbetonuntergrunds**
Vorbehandlung:  Kugelstrahlen, Feinfräsen und Grundierung oder Versiegelung
Prüfung der Haftfestigkeit durch Abreißprüfung gem. Flachdachrichtlinie.

Wenn Dampfsperren oder Abdichtungen wasserunterlaufsicher ausgeführt werden sollen, muss der Beton abtragend vorbereitet (z. B. durch Kugelstrahlen, Feinfräsen) und seine Haftfestigkeit nach DIN EN 1542 ermittelt werden. Hierbei ist je 500 m² abzudichtender Fläche eine Abreißprüfung, mit mindestens 3 gleichmäßig über die Fläche verteilten Einzelmessungen, durchzuführen. Die Haftfestigkeit muss als Mittelwert mindestens 1,5 N/mm² und jeder Einzelwert mindestens 1,0 N/mm² betragen.
Menge: 500,000 m2

**03.01.0040 Untergrund Prüfung und Ausgleich Unebenheiten >5 mm**
Prüfen und vorbereiten der Betonoberfläche für Abdichtung

Untergrund aus Stahlbeton auf Tragfähigkeit, Ebenheit und Sauberkeit prüfen.
Unebenheiten > 5 mm mit zementärem Ausgleichsmörtel egalisieren.
Prüfung auf Restfeuchte nach CM-Methode ≤ 4 %.
Abnahme und Freigabe der Fläche durch Fachbauleitung vor Abdichtungsbeginn.
Menge: 50,000 m2

**03.01.0050 Untergrund reinigen Beton, Entfernen Grobschmutz - kehren und saugen**
Reinigen des Untergrundes aus Stahlbeton (horizontal und vertikal) von grober Verschmutzung, durch Kehren oder saugen, zur Verbesserung der Haftung.

Lose Bestandteile, Beton- und Mörtelreste und Schalölrückstände entfernen.
Die Entsorgung von anfallenden Stoffen gem. AVV  über den Wertstoffhof ist die Position einzukalkulieren.
Menge: 500,000 m2

#### 03.02 Abdichtung bituminös, zweilagig

**03.02.0010 Abdichtung DU, 1. Lage PYE PV 200 D, d= 3,0 mm, bituminös, Gieß- u. Einrollverfahren**
Bituminöse Dachabdichtung 1.Lage der 2-lagigen Abdichtung
Elastomerbitumen-Dachdichtungsbahn, 3,0 mm, als untere Lage im mehrlagig mit Heißbitumen abgedichtetem Flachdachsystem.
Verlegung vollflächig im Gieß-Einrollverfahren auf der Stahlbetondecke als
Massnahme zur Sicherung gegen Wasserunterläufigkeit bei befahrbaren Flächen.

-  1. Lage Elastomerbitumen-Dachdichtungsbahn
  Typ PYE PV 200 DD DU/E1, d=  3,0 mm,

Leistungs- und Funktionsanforderungen:
- Anwendungskurzzeichen nach
 DIN SPEC 20000-201: DU/E1  PYE PV 200 D
 DIN SPEC 20000-202: BA PYE PV 200 D
- Dicke: ca. 3,0 mm
- oberseitig: folienkaschiert
- unterseitig: besandet
- Trägereinlage: Polyestervlies 250 g/m²
- Maximale Zugkraft  l + q : >/= 800 N/50 mm
- Dehnung bei max. Zugkraft l + q : >/= 35 %
- Kaltbiegeverhalten  < /= -30 °C
- Wärmestandfestigkeit nach DIN EN 1110: >/= +100 °C
- Verh. bei Brand von außen, im System geprüft eingestuft in BROOF(t1) u. (t2)

Abdichtung/ Dampfsperre stehend lagern und gem. Herstellervorgaben auf dem Stahlbeton-Untergrund vollflächig im Gieß-Einrollverfahren verlegen bzw. vollflächig zu verschweißen.
Ein Haftgrund nach Herstellervorgabe ist, wenn nötig, in dieser Position einzukalkulieren.
Menge: 500,000 m2

**03.02.0020 Abdichtung DO, 2. Lage PYE - PV 200 S5 WF Schiefer, d = 5,2 mm, durchwurzelungsfest, bituminös**
Bituminöse Dachabdichtung
   2. Lage Elastomerbitumen-Abdichtungsbahn, Wurzel- und Rhizombeständig

der 2-lagigen Abdichtung, Zulassung für harte Bedachung, durchwurzelungsfest, für bauseitigen Parkdachaufbau. Liefern und gem. Herstellervorgaben auf dem Untergrund vollflächig verschweißen.

  Typ : Wurzelschutz  DO  PYE - PV 200 S5 WF Schiefer, d = 5,2 mm

  Einlage Polyestervlies 250 g/m², Oberfläche beschiefert, Unterseite mit einer  leicht abflämmbaren Folie.

Elastomerbitumenschweißbahn als Oberlage, wurzel- und rhizomfest
gem. FLL-Verfahren,
vollflächig im Lagenversatz aufschweißen,
Nähte und Stöße dicht verschweißen.
Die Bahn wird mit Quernahtversatz, parallel und im Lagenversatz zur ersten Abdichtungslage mit geeignetem Brenner vollflächig aufgeschweißt
und mit Längs- und Quernahtüberdeckung regelkonform verlegt.
Notwendige Schrägschnitte an T-Stößen und Überlappungen mit dem Handbrenner egalisieren.
Eckenschrägschnitte bei T-Stößen .

Oberflächenausstattung:
-Oberseite: mineralische Bestreuung,  Farbe: Schiefer
-Unterseite: Kunststoff-Folie

Technische Kennwerte:
Wasserdichtheit mind 200 kPa/24 h
Kaltbiegeverhalten -25°C
Wärmestandfestigkeit 100°C
Maximale Zugkraft >= 800 N/50 mm längs und quer
Dehnung  >= 35 % längs und quer

Auswaschverhalten der Wurzelschutzadditive nach DIN CEN/TS 16637-2: E64d  <2 mg/m².
Der Grenzwert des DiBt von 47 mg/m² soll unterschritten werden.
Menge: 500,000 m2

**03.02.0030 Randanschluss, als Hochzug, Elastomerbitumenschweißbahn-Stb-Wand, 2-lagig**
Dachabdichtungsanschluss der 2-lagigen Elastomerbitumenschweißbahnen als Hochzug an aufgehenden  StB- Bauteilen und Attiken, inkl. Dreiecksleite MW.

- Die Funktion der Abdichtung muss gewährleistet sein
- Kehlleiste aus Mineralwolle als Dreieck-Kehlleiste (ca. 50x50 mm, A1) an der  Attika fixieren
- Bitumendachabdichtung über die Kehlleiste führen und
ca 70 cm hoch auf Stb-Wand senkrecht bis mind. 15 cm über OKF hochführen und verkleben und mit einer Klemmleiste ( sep. Pos. ) dauerhaft fixieren
 - Ausbildung von Außen- u. Innenecken in gesonderter Position

Einbauort:  Randhochzug an Attiken u. aufgeh. Wand bei Stb.-Dachdecke Parkdeck

Abwicklung inkl. ca. 30 cm Überlappung gesamt ca.  1,00 m

Detail 1720
Menge: 70,000 m2

**03.02.0040 Verwahrung mit Klemmschiene**
Klemmschiene zur Verwahrung der vorbeschriebenen Abdichtungen, Abmessung 6 x 60 mm mit Dübel und Schrauben mind. M8  an derr Betonwand befestigen.
Schraubenabstand max. 150 -200 mm
inkl. elastischer Versiegelung der Fuge zum aufgehenden Bauteill, regensicher

Untergrund : Stahlbetonwand, 2-lagige Abdichtung

Anschlussschienen  an den Stößen stumpf gestoßen.
Schrauben V4A

Detail :1720
Menge: 70,000 m

**03.02.0050 Türanschluß Türschwelle, Breite 1,51 m**
Türschwelle vorschriftsgemäß eindichten als Teil des voranstehenden  Randhochzugs.

Hochführen aller Lagen der Dachdichtung und Anschließen an das Türprofil,
Befestigung am unteren Querrahmen, mit bauseitiger Fensterbank aus Metall und Überhangblech, einschl. Versiegelung der oberen Anschlußfuge mit vorkomprimierten elastischem Dichtungsband.

2- lagige Bitumen-Dachdichtungsbahn
Dämmung verjüngt sich nach oben im Bereich Türanschluss / Rinne s. Detail 1706

Tür vom Gebäude auf das Parkdeck, Öffnungsbreite 1,51 m

Eine Zusammenarbeit mit den Gewerken Fensterbau ,Verblendmauerwerk und Außenanlagen ist hier zwingend erforderlich.
aufgrund der Höhensituation mit vorgelagerter bauseitiger Rinne

Detail 1706
Menge: 1,500 m

**03.02.0060 Randanschluss als Überhang Decke außen, Elastomerbitumenschweißbahn-Stb-Wand, 2-lagig**
Dachabdichtungsanschluss der 2-lagigen Elastomerbitumenschweißbahnen als Überhang an abgehenden  StB- Bauteilen und Deckenplatte

- Die Funktion der Abdichtung muss gewährleistet sein
- Bitumendachabdichtung über die Kante nach außen führen und auf Stb-Wand senkrecht bis mind. 20 cm über den Decken/ Wandanschluß herüberführen und verschweißen
 - Ausbildung von Außenecken in gesonderter Position

Einbauort: Überhang an Decke außen, bei Stb.-Dachdecke Parkdeck ( D ca. 36 cm) über die Stützwand.
Spätere bauseitige Verfüllung und Aufbau Parkfläche / Bordstein.

Abwicklung inkl. ca. 20 cm Überlappung über den Deckenanschluß Außenwand, ca. 30 cm Überlappung im Anschluß der waagerechten Abdeckung,
gesamt ca.  1,20 m

Detail 1720
Menge: 27,000 m2

**03.02.0070 Mehrpreis Eckausbildung Abdichtungsanschluss 90°, Formteile**
Mehrpreis für fachgerechte rechtwinklige Eckausbildung der Anschlüsse Dachabdichtung mit Formteilen an abgehende Bauteile.
Position gilt für  Außenecken als Zulage zum Randanschluss als Überhang Decke außen
Menge: 2,000 St

**03.02.0080 Mehrpreis Eckausbildung nach oben und unten, Abdichtungsanschluss 90°, Formteile**
Mehrpreis für fachgerechte rechtwinklige Eckausbildung der Anschlüsse Dachabdichtung mit Formteilen an aufgehende und abgehende Bauteile in einer Ecke.
Position gilt für Außenecken als Zulage zum Randanschluss sowohl als Hochzug als auch als Überhang Deckenanschluss außen.
Menge: 2,000 St

#### 03.03 Abdichtung Flüssigkunststoff

**03.03.0010 Sockelanschluss Stb-Stützen Parkebene E-1, 1K- PU-Beschichtung mit Vlieseinlage**
Dachabdichtungsanschluss als Flüssigkunststoffbeschichtung mit Vlieseinlage im Sockelbereich an aufgehenden Stb.- Bauteilen,

 inkl. Dreieckleiste MW.

Die Abdichtung aus 1K- PU- Flüssigkunststoff beinhaltet Grundierung, Abdichtung und Vlieseinlage.
Abdichtung unterlaufsicher, durchwurzelungsfest und UV-stabil, lösemittelfrei
Trockenschichtstärke>=2,1 mm

Farbton Grau  RAL 7040 oder ähnlich nach Wahl AG
- Die Funktion der Abdichtung muss gewährleistet sein
- Betonuntergrund anschleifen
- Kehlleiste aus Mineralwolle als Dreieck-Kehlleiste (ca. 50x50 mm, A1) an der  Attika fixieren
- PU- Flüssigkunststoffbeschichtung mit Vlieseinlage an der vertikalen Wand über die Kehlleiste führen und auf Stb-Sockel waagerecht bis mind. 20 cm auf dem Sockel weiterführen und verkleben

Einbauort:  Sockelanschluß an Stb.-Stützen außen unter dem Parkdeck

Abwicklung vertikal  ca.100 cm,  Überlappung ca. 0,20 m  , Gesamt ca. 1,20 m

Stützengrösse 30/ 40 cm

Kalkulation : gesamt 1,4 x 1,2 m = ca. 1,7 qm je Stütze

Detail 1719
Menge: 8,000 St

#### 03.04 Entwässerung Dachabläufe Parkdeck

**03.04.0010 Dacheinläufe Gusseisen, Klemmflansch, DN 100, liefern und montieren**
Dacheinläufe liefern und mit dem Klemmflansch in die Dachabdichtung integrieren

Produkt der Planung z. B. Passavant Spin oder gleichwertig

Freispiegelentwässerung aus Gusseisen mit flachem Pressdichtungsflansch

DN 100
Menge: 4,000 St

**03.04.0020 Flachdachheizung Dachablauf**
Flachdachheizung mit Thermostat, Nennleistung 25 W, liefern und einbauen
im Bereich des voranstehenden Dachablaufs

Einbau / Anschluss in Zusammenarbeit mit dem AN Elektro
Menge: 4,000 St

**03.04.0030 Dachabläufe Parkebene**
Dachabläufe Parkebene liefern und zum Einbau durch den AN Außenanlagen
bereitstellen.

Produkt der Planung Optigrün PBK oder gleichwertig

Polymerbeton-Kontrollschacht,
Gußrostabdeckung
Belastungsklasse M 125
sandgelb

zur Einleitung von Oberflächenwasser Parkebene.

Aufbau in Höhe von ca. 35 cm, aufsetzbar auf den vorbeschriebenen Dachablauf DN 100
zu liefern sind alle für den Einbau und die Funktion notwendigen Teile.
Menge: 4,000 St

**03.04.0040 Notabläufe in der Attika herstellen**
Notabläufe mit Kernbohrung in der Attika herstellen,

Einbau von vorgefertigten Dachablaufrohren,
Ausführung mit Wechsel von rund auf Eckig im freiliegenden Bereich / Wasserspeier eckig.
mit Schräganschnitt zur Wasserrleitung

Notüberlauf herstellen und in der Attikaabdichtung der voranstehenden Positionen integrieren, z.B. mit Flanschanschluß.

Produkt z.B. Loro-X - Rechteckspeier oder gleichwertig
Menge: 4,000 St

### 04 Nachweisarbeiten

#### 04.01 Stundenlohn

**04.01.0010 Stundenlohnarbeiten Facharbeiter**
Zusatzleistungen durch Facharbeiter auf Anweisung.

Ausführung von nicht im LV enthaltenen Arbeiten auf Anordnung der Bauleitung.
Abrechnung nach tatsächlichem Zeitaufwand gemäß Stundenlohnvereinbarung.
Leistungen enthalten alle Nebenzeiten und Werkzeuge.
Nachweis durch tägliche Stundenzettel, Gegenzeichnung durch Bauleitung.
Menge: 20,000 h

**04.01.0020 Stundenlohnarbeiten Helfer**
Hilfs- und Nebenarbeiten auf Anweisung.

Ausführung von Hilfsleistungen (z. B. Materialtransport, Reinigung, Räumung) nach Anordnung des AG oder Bauleiters.
Abrechnung nach nachgewiesener Zeit, inkl. Werkzeug und Rüstung.
Nachweis durch Stundenzettel, unterzeichnet vom AG.
Menge: 20,000 h

### 05 LOS 2 Gebäude 3 Kfz für PV

*Hinweis: OBJEKTBESCHREIBUNG*
Bei der Baumaßnahme Neubau am Campus Handwerk handelt es sich um die Erstellung der Dachbegrünung des Gebäudes 3 Kfz.

Das Gebäude 3 Kfz besteht aus einer Dachebene mit einer extensiven Dachbegrünung und einer PV-Aufständerung.

*Hinweis: UMFANG DER BAUARBEITEN*
Der Umfang der Bauarbeiten beschreibt sich in der Erstellung einer funktionierenden Dachbegrünung für die Dachebene E1 Gebäude KFZ inkl. aller Nebenarbeiten.
Die Materialwahl der Plattenbeläge und Einfassungen Kiesstreifen sind entsprechend der Sichtbetonwand auszuwäheln und mit dem AG/ARCHITEKT Abzustimmen.

*Hinweis: HINWEISE ZUR KALKULATION*
Baustelleneinrichtung
In alle Positionen, auch wenn dies nicht mehr ausdrücklich im Positionstext erwähnt wird, sind
sämtliche zur Erbringung der in der Leistungsbeschreibung aufgeführten Leistungen sowie für das Herstellen der Anschlüsse (soweit bauseits nicht
vorhanden und zur Leistungserbringung des
Auftragnehmers erforderlich) die erforderlichen Geräte, Fahrzeuge, Maschinen, Werkzeuge, Maschinentransporte, Baubüro, Mannschafts- und Materialcontainer und die erforderlichen Verkehrssicherungs- und Unfallverhütungsmaßnahmen,
die Herstellung, Materiallieferung, Montage, Geräte-, Personeneinsätze und Materialien mit einzukalkulieren, einschl. aller erforderlichen Befestigungsmittel, Bohrungen, Anschlüsse an den Baukörper, Montageabstützungen etc. sofern nicht als separate Leistung beschrieben.

Baustellenabwicklung
Grundlage der Ausschreibung und späteren Umsetzung der Baumaßnahme im Falle einer Beauftragung sind die der Ausschreibung beiliegenden und ggf. ergänzend nachgereichten Pläne und Schnitte des Fachingenieurs
Ein Digitales Geländemodell bzw. ein dreidimensionales Kartenmaterial und/ oder Einzelkoordinaten wird durch den Fachplaner nicht zur Verfügung gestellt.
Sofern eine solche Planung zur Umsetzung der Maßnahme durch den AN benötigt wird, muss dieses eigenständig auf Basis der gelieferten 2-D Pläne des Ingenieurs angefertigt werden.
Diese Arbeiten werden nicht gesondert vergütet und sind in die nachstehenden Einheitspreise der Baumaßnahme einzurechnen.

Materiallieferung, Transport
Alle Leistungen umfassen auch die Lieferung der
dazugehoerigen Stoffe und Bauteile einschl. Abladen
und Lagern auf der Baustelle, wenn in der
Leistungsbeschreibung nichts anderes vorgeschrieben
ist.

Grundsaetzlich ist der Transport der Materialien zu
den Verwendungsstellen, d.h. zum Verarbeitungs-/
Einbauort in die jeweiligen Positionen mit einzukalkulieren, sofern nicht besondere Ansaetze in den
Positionen enthalten sind.

Strom-, Wasseranschlüsse
Das Herstellen der Anschlüsse für Strom und Wasser (soweit bauseits nicht vorhanden und zur Leistungserbringung des Auftragnehmers erforderlich) an bauseitige Anschlussstellen ist in die Einheitspreise ebenfalls einzukalkulieren.

Entsorgung, Deponiegebühren, Verkaufserlöse
Leistungen, die eine Demontage von bestehenden Bauteilen enthalten, ist einzukalkulieren, daß das ausgebaute Material abzutransportieren, ordnungsgemäß auf zugelassenen Deponien zu entsorgen, ggf. der Wiederverwertung zuzuführen ist. Ggf. sind Verkaufserlöse für Recyclingrohstoffe ebenfalls in den Einheitspreis einzukalkulieren.

Es ist eine gesonderte Aufführung der einzelnen Deponiegebühren zu führen, die der Bauleitung offenzulegen ist (Anteil Deponiegebühr am EP). Diese ist spätestens mit der Schlussrechnung zu übergeben.

*Hinweis: HINWEISE ZUR RECHNUNGSSTELLUNG*
FÜR AUFTRAGNEHMER

Vollständige Rechnungsunterlagen

Eine prüfbare Rechnung besteht aus folgenden Unterlagen:

a) Rechnung
b) Mengennachweis
c) Aufmaßpläne/-skizzen
d) Nachweise (z.B. Lieferscheine, Entsorgungsnachweise, Prüfberichte etc.)
e) Stundenlohnrapporte
f) Pflegerapporte (sofern Pflege beauftragt)

- Die Unterlagen (c bis f) sind spätestens mit der Schlussrechnung im Original vorzulegen. Auf Aufforderung der Bauleitung sind diese auch schon vor der Schlussrechnung in Kopie vorzulegen.
- Die Schlussrechnung ist inkl. aller zur Rechnung gehörender Anlagen in Papierform zweifach vorzulegen. Zusätzlich sind alle Rechnungsunterlagen digital einzureichen.

Aufmaßpläne/-skizzen
- Einzelaufmaße gemäß Mengennachweis sind in Aufmaßpläne/-skizzen einzuzeichnen, damit nachvollziehbar ist, wo die abgerechneten Massen im Gelände liegen.
- Aufmaßpläne/-skizzen sind chronologisch durchzunummerieren.
- In den Aufmaßplänen/-skizzen muss eindeutig zuordenbar ein Querverweis zur jeweiligen Abrechnungsposition erfolgen

Nachweise
- Es sind Nachweise in Form von Lieferscheinen, Entsorgungsnachweisen, Prüfberichten etc. vorzulegen.
- Insbesondere Entsorgungsnachweise sind für alle Positionen erforderlich, wo ein solcher gemäß Langtext des Leistungsverzeichnisses gefordert wird.
- Mehrmassen gegenüber Auftrag müssen eindeutig belegt werden.
- Auf den Nachweisen muss eindeutig zuordenbar ein Querverweis zur jeweiligen Abrechnungsposition erfolgen.

Mengennachweis
- Vor allem bei der Schlussrechnung sind zwecks Nachvollziehbarkeit Einzelaufmaße im Mengennachweis anzugeben und keine pauschalen/kumulierten Meter-/Flächen- und Volumenangaben.
- Im Mengennachweis muss eindeutig zuordenbar ein Querverweis auf den jeweiligen Aufmaßplan/-skizze, Nachweis, Rapport etc. erfolgen.

*Hinweis: ZUSÄTZLICHE TECHNISCHE VERTRAGSBEDINGUNGEN*
Diese Vorbemerkungen sind Zusätzliche technische Vertragsbedingungen. Sie sind als solche Bestandteil der Leistungsbeschreibung und werden wesentlicher Vertragsbestandteil.

Die Ausfuehrung der vertraglichen Leistungen hat in
Uebereinstimmung mit den

- allgemeinen Vertagsbedingungen (VOB), - den
DIN-Normen, - den Fachregeln der Verbaende, - den
Verordnungen der Baubehoerden, - den
Unfallverhuetungsvorschriften und Merkblaetter der
Bau-Berufsgenossenschaften, - der BaustellV und dem
SIGE-Plan - sowie den Hinweisen des
Werkstofflieferanten zu erfolgen

Zusätzlich gelten aktuelle DIN- und DIN EN- Richtlinien, sowie ergänzende technische Bedingungen, wie insbesondere die FLL, in ihrer jeweils neuesten Fassung, die spätestens drei Monate vor dem Einreichungs-/ Eröffnungstermin öffentlich bekannt gemacht worden sind.

HINWEISE ZU DEN ARBEITEN IM BESTAND

Die Abbrucharbeiten müssen im Einklang mit den zur Zeit der Ausführung gültigen Vorschriften und Normen
durchgeführt werden.

Im Gefahrenbereich von Abbrucharbeiten dürfen keine sonstigen Arbeiten durchgeführt werden. Es wird ausdrücklich darauf hingewiesen, dass auch unterhalb der Abbruchstelle nicht gearbeitet werden darf.

Sollten beim Abbruch gesundheitsgefährdende Stoffe
angetroffen werden, ist dies der Bauleitung
unverzüglich mitzuteilen. Die für den Abbruch
notwendigen Schutzmaßnahmen sind vor Beginn der
Arbeiten zu treffen.

Der Sicherheits- und Gesundheitsschutzplan sowie alle Angaben des verantwortlichen Baukoordinators und des verantwortlichen Bauleiters des AG sind örtlich genau zu beachten.

Die ausreichende Tragfähigkeit der vorhandenen
Bestandsbauteile ist örtlich zu überprüfen. Ggf. sind
die vorhandenen Bauteile in Absprache mit dem Statiker zusätzlich zu verstärken.

Schutzmaßnahmen gegen Beschädigungen oder Verschmutzungen an angrenzenden Gebäuden oder Bauteilen sind durch den AN rechtzeitig und eigenverantwortlich vo Aufnahme der Arbeiten vorzunehmen. Hierzu gehören auch die entsprechenden Bausicheungsmaßnahmen.

HINWEISE ZUR AUSFÜHRUNG/ALLGEMEINE BESTIMMUNGEN

Bei Unstimmigkeiten zwischen Bestand und Planung, die sich vor Ort ergeben, ist die Bauleitung umgehend zu informieren und das weitere Vorgehen mit Ihr abzustimmen.

Auf die Belange anderer Gewerke, die im Bereich des zu bearbeitenden Fläche zeitgleich arbeiten ist Rücksicht zu nehmen. Bauabläufe die zu zeitlichen und örtlichen Überschneidungen führen könnten sind im Vorfeld mit der Bauleitung frühzeitig abzustimmen.

Bereits vorhandene Absteckungen, Grenzsteine, Festpunkte, Höhenmarken und dergleichen sind vor Arbeitsbeginn vom AN zu sichern. Wird durch unsachgemäße Behandlung, Verschiebung oder Verlust solcher Punkte eine Neuvermessung nötig, geht diese zu Lasten des AN.

Die Verkehrssicherung und die laufende Reinigung der durch Baufahrzeuge verschmutzen Straßen und Wege obliegt dem Auftragnehmer für die Gesamtdauer seiner Arbeiten.

Der AN hat sich vor Arbeitsaufnahme über Hindernisse wie Leitungen, Kabel, Drainagen, Kanäle, Vermarkungen
und dergleichen zu informieren. Die für den Schutz und die Sicherung der vorgenannten Hindernisse entstehenden Vorschriften und Anordnungen der zuständigen Stellen
sind zu beachten. Hieraus entstehende Kosten sind bei den Einheitspreisen der Positionen des Leistungsverzeichnisses zu berücksichtigen.

Beim Anschluss des Pflasters an Bordsteine sind ganze oder Abschlusssteine zu verwenden.

Beim Abrütteln der Pflasterflächen ist darauf zu achten, dass angrenzende Bauteile hierbei keinen Schaden nehmen.

In direkter Nähe von Bauwerken, Grenzbebauungen, Zäunen, Leitungen, Kabeln, Drainagen und Kanälen sind Abtrags- und Aushubsarbeiten mit besonderer Vorsicht durchzuführen.

Im Bereich von zu erhaltendem Baumbestand sind beim Aushub besondere Maßnahmen zu treffen: Der Wurzelbereich darf nicht verletzt werden. Schutzmaßnahmen sind mit dem Auftraggeber abzustimmen.

Werden beim Aushub von der Leistungsbeschreibung abweichende Bodenverhältnisse angetroffen oder treten Umstände ein, durch welche die vorgeschriebenen Aushubarbeiten nicht ausgeführt werden können, sind mit dem Auftraggeber umgehend gesonderte Vereinbarungen zu treffen.

Der AN hat dafür zu sorgen, dass der Boden unter den Oberbodenflächen so beschaffen ist, dass ein einwandfreies Durchsickern von Tagwasser möglich ist. Flächen mit Oberbodenauftrag dürfen wegen der Gefahr der Verdichtung in keinem Fall mit schweren Fahrzeugen befahren werden.

Baumgruben und Pflanzflächen sind vor dem Aufbringen des Oberbodens mit Pfählen gut sichtbar zu markieren. Der Untergrund ist unmittelbar vor dem Oberbodenauftrag mindestens 30cm tief aufzureißen und profilgerecht nachzuplantieren.
Bei Lieferung ist der Oberboden vor dem Einbau dem Auftraggeber vorzuzeigen und unter Angebe der Herkunft in steter, gleichbleibender Qualität nachzuliefern.

Die Überprüfung der Pflanzlieferung erfolgt durch den AN erstmals bei Anlieferung, solange die Pflanzen noch nach Art und Sorten getrennt sind. Es ist Sache des AN, den Auftraggeber dazu rechtzeitig zu benachrichtigen. Zu diesem Zeitpunkt sind die Pflanzenlieferscheine mit Angabe der Stückzahl, Art und Qualität zu übergeben. Im Falle der Rückweisung von Pflanzenmaterial hat der AN keinen Anspruch auf Erstattung der Mehrkosten.

*Hinweis: HINWEISE ZU MENGENANGABEN*
Bei den im Leistungsverzeichnis genannten Mengen handelt sich nicht um die tatsächlichen Bestellmengen. Die tatsächlich erforderlichen Mengen (z.B. inkl. Verschnitt etc.)  sind durch die ausführende Firma vor Ort auf Richtigkeit zu prüfen bzw. zu ermitteln und ggf. durch die Bauleitung separat frei geben zu lassen.

*Hinweis: HINWEISE ZUM BAUABLAUF*
Aufgrund der parallel verlaufenden Baumaßnahmen an den Gebäuden 2 Bau und Gebäude 3 KFZ ist darauf zu achten, dass keine Unterbrechungen im Bauablauf anderer Gewerke erfolgen.
Nach Bauzeitenplan sind die Arbeiten aufeinander abzustimmen.

*Hinweis: HINWEIS ZU FABRIKATSANGABEN/QUALITÄTEN*
Prüfbescheinigungen bzw. Zulassungen für einzelne
angebotenen Fabrikate sind nach gesonderter Aufforderung durch die Bauleitung vorzulegen.

Kosten für den Ausbau bereits eingebauter Materialien aufgrund nachträglich eingereichter und nicht den Anforderungen entsprechenden Prüfbescheinigungen bzw. Zulassungen und für den Verwendungszweck ungeeigneten Materialien gehen voll zu Lasten des Auftragnehmers.

Die Bauleitung kann die Vorlage von Prüfbescheinigungen bzw. Zulassungen bereits eingebauter Materialien noch mit der Schlußrechnung anfordern. Der Auftragnehmer hat die Pflicht im Rahmen seiner Eigenüberwachung die Eignung der zu verwendenden Materialien für den jeweiligen vorgesehenen Verwendungszweck zu prüfen und auf Verlangen nachzuweisen.
Von allen für die Bauausführung vorgesehenen Baustoffen sind auf Verlangen dem Bauherrn genügend große Proben (Rückstellproben) unentgeltlich zur Aufbewahrung zur Verfügung zu stellen. Die Proben sind in einer Niederschrift von beiden Vertragsparteien anzuerkennen.

*Hinweis: HINWEIS ZUR FREIGABE/ BESTELLUNG VON MATERIALIEN*
Alle gestaltungsrelevanten Materialien, wie Beläge, Leuchten und sonstige Ausstattungsgegenstände sind vor der Bestellung durch den AN rechtzeitig dem Bauherrn zur Bemusterung vorzulegen und frei geben zu lassen.

Fehlbestellungen gehen zu Lasten des AN.

*Hinweis: ZTV ZUSÄTZLICHE TECHNISCHE VERTRAGSBEDINGUNGEN*
ALLGEMEIN

Diese Vorbemerkungen sind Zusätzliche technische Vertragsbedingungen. Sie sind als solche Bestandteil der Leistungsbeschreibung und werden wesentlicher Vertragsbestandteil.

Die Ausfuehrung der vertraglichen Leistungen hat in
Uebereinstimmung mit den

- allgemeinen Vertagsbedingungen (VOB), - den
DIN-Normen, - den Fachregeln der Verbaende, - den
Verordnungen der Baubehoerden, - den
Unfallverhuetungsvorschriften und Merkblaetter der
Bau-Berufsgenossenschaften, - der BaustellV und dem
SIGE-Plan - sowie den Hinweisen des
Werkstofflieferanten zu erfolgen

Zusätzlich gelten aktuelle DIN- und DIN EN- Richtlinien, sowie ergänzende technische Bedingungen, wie insbesondere die FLL, in ihrer jeweils neuesten Fassung, die spätestens drei Monate vor dem Einreichungs-/ Eröffnungstermin öffentlich bekannt gemacht worden sind.

HINWEISE ZU DEN ARBEITEN IM BESTAND

Die Abbrucharbeiten müssen im Einklang mit den zur Zeit
der Ausführung gültigen Vorschriften und Normen
durchgeführt werden.

Im Gefahrenbereich von Abbrucharbeiten dürfen keine
sonstigen Arbeiten durchgeführt werden. Es wird
ausdrücklich darauf hingewiesen, dass auch unterhalb
der Abbruchstelle nicht gearbeitet werden darf.

Sollten beim Abbruch gesundheitsgefährdende Stoffe
angetroffen werden, ist dies der Bauleitung
unverzüglich mitzuteilen. Die für den Abbruch
notwendigen Schutzmaßnahmen sind vor Beginn der
Arbeiten zu treffen.

Der Sicherheits- und Gesundheitsschutzplan sowie alle
Angaben des verantwortlichen Baukoordinators und des
verantwortlichen Bauleiters des AG sind örtlich genau
zu beachten.

Die ausreichende Tragfähigkeit der vorhandenen
Bestandsbauteile ist örtlich zu überprüfen. Ggf. sind
die vorhandenen Bauteile in Absprache mit dem Statiker
zusätzlich zu verstärken.

Schutzmaßnahmen gegen Beschädigungen oder Verschmutzungen an angrenzenden Gebäuden oder Bauteilen sind durch den AN rechtzeitig und eigenverantwortlich vo Aufnahme der Arbeiten vorzunehmen. Hierzu gehören auch die entsprechenden Bausicheungsmaßnahmen.

HINWEISE ZUR AUSFÜHRUNG/ALLGEMEINE BESTIMMUNGEN

Bei Unstimmigkeiten zwischen Bestand und Planung, die sich vor Ort ergeben, ist die Bauleitung umgehend zu informieren und das weitere Vorgehen mit Ihr abzustimmen.

Auf die Belange anderer Gewerke, die im Bereich des zu bearbeitenden Fläche zeitgleich arbeiten ist Rücksicht zu nehmen. Bauabläufe die zu zeitlichen und örtlichen Überschneidungen führen könnten sind im Vorfeld mit der Bauleitung frühzeitig abzustimmen.

Bereits vorhandene Absteckungen, Grenzsteine, Festpunkte, Höhenmarken und dergleichen sind vor Arbeitsbeginn vom AN zu sichern. Wird durch unsachgemäße Behandlung, Verschiebung oder Verlust solcher Punkte eine Neuvermessung nötig, geht diese zu Lasten des AN.

Die Verkehrssicherung und die laufende Reinigung der durch Baufahrzeuge verschmutzen Straßen und Wege obliegt dem Auftragnehmer für die Gesamtdauer seiner Arbeiten.

Der AN hat sich vor Arbeitsaufnahme über Hindernisse wie Leitungen, Kabel, Drainagen, Kanäle, Vermarkungen
und dergleichen zu informieren. Die für den Schutz und die Sicherung der vorgenannten Hindernisse entstehenden Vorschriften und Anordnungen der zuständigen Stellen
sind zu beachten. Hieraus entstehende Kosten sind bei den Einheitspreisen der Positionen des Leistungsverzeichnisses zu berücksichtigen.

Beim Anschluss des Pflasters an Bordsteine sind ganze oder Abschlusssteine zu verwenden.

Beim Abrütteln der Pflasterflächen ist darauf zu achten, dass angrenzende Bauteile hierbei keinen Schaden nehmen.

In direkter Nähe von Bauwerken, Grenzbebauungen, Zäunen, Leitungen, Kabeln, Drainagen und Kanälen sind Abtrags- und Aushubsarbeiten mit besonderer Vorsicht durchzuführen.

Im Bereich von zu erhaltendem Baumbestand sind beim Aushub besondere Maßnahmen zu treffen: Der Wurzelbereich darf nicht verletzt werden. Schutzmaßnahmen sind mit dem Auftraggeber abzustimmen.

Werden beim Aushub von der Leistungsbeschreibung abweichende Bodenverhältnisse angetroffen oder treten Umstände ein, durch welche die vorgeschriebenen Aushubarbeiten nicht ausgeführt werden können, sind mit dem Auftraggeber umgehend gesonderte Vereinbarungen zu treffen.

Der AN hat dafür zu sorgen, dass der Boden unter den Oberbodenflächen so beschaffen ist, dass ein einwandfreies Durchsickern von Tagwasser möglich ist. Flächen mit Oberbodenauftrag dürfen wegen der Gefahr der Verdichtung in keinem Fall mit schweren Fahrzeugen befahren werden.

Baumgruben und Pflanzflächen sind vor dem Aufbringen des Oberbodens mit Pfählen gut sichtbar zu markieren. Der Untergrund ist unmittelbar vor dem Oberbodenauftrag mindestens 30cm tief aufzureißen und profilgerecht nachzuplantieren.
Bei Lieferung ist der Oberboden vor dem Einbau dem Auftraggeber vorzuzeigen und unter Angebe der Herkunft in steter, gleichbleibender Qualität nachzuliefern.

Die Überprüfung der Pflanzlieferung erfolgt durch den AN erstmals bei Anlieferung, solange die Pflanzen noch nach Art und Sorten getrennt sind. Es ist Sache des AN, den Auftraggeber dazu rechtzeitig zu benachrichtigen. Zu diesem Zeitpunkt sind die Pflanzenlieferscheine mit Angabe der Stückzahl, Art und Qualität zu übergeben. Im Falle der Rückweisung von Pflanzenmaterial hat der AN keinen Anspruch auf Erstattung der Mehrkosten.

#### 05.01 Baustelleneinrichtung

**05.01.0010 Einrichten/Vorhalten/Räumen Baustelleneinrichtung**
Einrichten der Baustelle
für sämtliche in der Leistungsbeschreibung
aufgeführten Leistungen.
Zahlung 25 % des EP-Preises nach Einrichtung

Vorhalten der Baustelleneinrichtung
für sämtliche in der Leistungsbeschreibung
aufgeführten Leistungen.
Zahlung 25 % des EP-Preises nach Ausführung von 80 % der beauftragten Gesamtleistung

Räumen der Baustelle
für sämtliche in der Leistungsbeschreibung
aufgeführten Leistungen.
Zahlung 50 % des EP-Preises mit der Schlußrechnung
Menge: 1,000 psch

#### 05.02 Gebäude 3 Kfz E1

*Hinweis: HINWEISE ZUR DACHBEGRUENUNG*
Verschmutzungen von Bauteilen oder Zuwegen, die im Rahmen der Ausführung auftreten, sind seitens AN umgehend zu entfernen. Hierfür erfolgt keine gesonderte Vergütung.

Beim "Aufblasen" von Substrat auf die Dachflächen sind entsprechende Schutzmaßnahmen der angrenzenden Bauteile zu treffen und der Bauleitung mindestens 3 Tage vor Ausführung anzuzeigen. Diese sind in das Angebot miteinzurechnen.

Sicherungsmaßnahmen die beim Arbeiten auf dem Dach erforderlich sind, sind vom AN eigenständig vorzusehen und entsprechend in das Angebot mit einzukalkulieren.

Die Materialverträglichkeiten sind vorab mit der ausführenden Firma Dachabdichtung abzustimmen!

**05.02.0010 Dachfläche säubern inkl. Entsorgung, inkl. Sichtprüfung**
Dachfläche säubern, besenrein abkehren, anfallende
Stoffe laden, fördern, und  entsorgen, Förderweg über
50 bis 100 m, Inkl. Entsorgungsgebühren.
Inkl. Sichtprüfung der Dachabdichtung und Übergabeprotokoll durch den AN
Menge: 1622,000 m2

*Hinweis: EINFASSUNGEN*

**05.02.0020 Kiesleiste L-Profil zur Trennung von Kies und Substrat liefern**
Kiesleiste L-Profil zur Trennung von Kies und Substrat liefern und mit Aluminium-Verbindungselementen nach Herstellerangaben einbauen.
Für Dachneigungen bis 5 Grad

Material: Aluminium, 4-fach gekantet
Höhe: 100 mm
Breite: 93 mm
Dicke: 1 mm
Länge: 2500 mm
senkrechter Schenkel gelocht (6 mm)
Menge: 350,000 m

*Hinweis: EXTENSIVE DACHBEGRÜNUNG*

*Hinweis: Gesamtaufbau extensive Dachbegrünung 11cm*
Gesamtaufbau 110 mm
  Schutzlage
25 mm  Festkörperdrainage
  Flies
80 mm  Substrat

**05.02.0030 Trenn-, Schutz- u. Speichervlies 300g/m2, liefern und verlegen**
Schutzlage 300g/m2 liefern und als Schutz der Dachabdichtung/Wurzelschutzbahn vor mechanischer Beanspruchung bzw. bei Materialunverträglichkeit gemäß DIN 18531-2, mit 10 cm Überlappung fachgerecht verlegen.
Menge: 1622,000 m2

**05.02.0040 Drän- und Wasserspeicherelement, D25mm**
Drän- und Wasserspeicherelement liefern und einbauen.
Einsatzbereich: Extensivbegrünungen
Eigenschaften:
Material: HDPE-Recycling-Regenerat
Nenndicke: ca. 25 mm
Flächengewicht: ca. 1,35 kg/m²
Farbe: schwarz/grau
Öffnungen zur Belüftung und Diffusion, trittstabil,
max. Druckfestigkeit unverfüllt: 200 kN/m²
Entwässerungsleistung geprüft nach DIN EN ISO 12958
bei 2% Gefälle: 1,41 l/(m*s)
Füllvolumen (lose): ca. 7,5 l/m²
Wasserspeicherfähigkeit (unverfüllt): ca. 5 l/m²
Menge: 1993,000 m2

**05.02.0050 Filtervlies, liefern und verlegen**
Filtervlies liefern und als Filterschicht zwischen Dränschicht und Substrat mit 10 cm Überlappung verlegen.

Eigenschaften:
Material: 100 % PP (Polypropylen)
Nenndicke: ca. 1,1 mm
Flächengewicht: ca. 105 g/m²
Farbe: weiß
Festigkeitsklasse: GRK 2
Höchstzugkraft nach EN ISO 10319 längs/quer: 7,5 KN/m
Vertikale Wasserdurchlässigkeit nach EN ISO 11058: 130 l/(m*s)
Menge: 1622,000 m2

**05.02.0060 Extensivsubstrat als Vegetationstragschicht, D8cm**
Extensivsubstrat E-leicht als Vegetationstragschicht für Extensivbegrünungen, auf Dachflächen mit geringer Tragfähigkeit, strukturstabilisiert für breites Pflanzenspektrum geeignet, liefern und auf die natürlich verdichtete
durchschnittliche Schichthöhe von 8 cm einbauen.
mind. 5cm - max. 12cm
Der materialbezogene Verdichtungsfaktor beträgt:
- Allgemein: ca. 1,20
- bei pneumatischem Einbau: ca. 1,25
(bei ca. 80 m mittlerer Schlauchlänge)
und ist einzukalkulieren.

Kenndaten:
Gesamtporenvol.: > 60-70 Vol%
max. Wasserkap.: > 35 Vol%
Salzgehalt: < 3,5 g/l
organ. Substanz: < 65 g/l
pH-Wert: 6,0-8,5
Gewicht wassergesättigt: ca. 1140-1440 kg/m³
Menge: 114,000 m3

**05.02.0070 Feinplanum für Pflanzflächen**
Feinplanum auf vorbereiteten Substrat für Pflanzflächen auf Dachflächen herstellen,
zulässige Abweichung von der Sollhöhe +/- 2
Anschlüsse an Beläge und Einfassungen 3 cm unter
Belagsoberkante.
Steine und Fremdkörper, Unkraut und schwer verrottbare
Pflanzenteile ablesen,
Dauerunkräuter ausgraben, Durchmesser der Steine und
Fremdkörper ab 5cm
Die Stoffe sind zu laden und abzufahren,
incl. Entsorgungskosten.
Abrechnung nach bearbeiteter Fläche.
Menge: 1421,000 m2

**05.02.0080 Kontrollschacht, liefern und versetzen**
Einsatzbereich:
geeignet für Freispiegelentwässerungen und nach Absprache für bestimmte Formen der Unterdruckentwässerung

Eigenschaften:
Grundrahmen: Aluminium, 2,0 mm
Abmessung Schacht: 440 x 440 x 100 mm
Auflagefläche: 640 x 640 mm
Seitenwände mit Anschlussöffnungen für Wasserleitprofile und Sammel-Kanäle.
Entwässerungsleistung bei 2% Gefälle und allseitig angeschlossenen Wasserleitprofilen:
max. 24 l/s

Deckel verschraubt, mit Öffnungen zur Oberflächenentwässerung,
Material: Alu-Riffelblech, 3,5/5,0 mm
Höhenausgleich in 50 mm Schritten durch separate Aufstockelemente möglich.
Menge: 12,000 St

**05.02.0090 Kontrollschacht - Aufstockung 50 mm**
Aufstockelement 50 mm für Kontrollschacht der Vorpos.
liefern und versetzen, inkl. Befestigungsmaterial.

Eigenschaften:
Bauhöhe: 50 mm
Abmessung: 440 x 440 mm
Material: Aluminium, 2 mm
Menge: 12,000 St

**05.02.0100 Ansaat zur Dachbegrünung**
Ansaat zur Dachbegrünung durch Ausstreuen von Sprossen
40 % Sedum album, 40 % Sedum reflexum, 20 % Sedum
sexangulare,
Sprossenmenge 60 g/m2, Beimengung von Kleber,
Mulchstoff und Dünger, Kleber auf Stärkebasis 25 g/m2,
Mulchstoff aus Zellulose 40 g/m2, organischer Dünger 50
g/m2, Nachweis der Beschaffenheit des Saatgutes durch
Vorlage des Mischungsnummernbescheides
Das Pflanzgut ist leicht einzuarbeiten, anzudrücken und
1* substratdurchdringend zu wässern
Menge: 1421,000 m2

*Hinweis: FERTIGSTELLUNGSPFLEGE*

*Hinweis: Vorbemerkung Pflegeleistungen*
Die Vergütung der Pflegeleistungen erfolgt nur nach tatsächlich erbrachten Leistungen bzw. Gängen.
Alle Pflegeleistungen bzw. Pflegegänge (Pflanzflächenpflege, Mäharbeiten, Wässerungen, Düngungen, etc) müssen vor Ausführung der Bauleitung schriftlich 3 Tag vorher angemeldet bzw. angezeigt werden.
Auf der Mitteilung müssen das Datum, die entsprechende Pflegeleistung und die entsprechende Gangzahl aufgeführt werden.

**05.02.0110 Fertigstellungspflege für Extensivbegrünungen**
Fertigstellungspflege für Extensivbegrünungen
bis zum Erreichen des abnahmefähigen Zustandes über die
Dauer von i.d.R. ca. 12 Monaten.
Für Ansaaten sowie auch für Anpflanzungen ist zur
Abnahme eine projektive Deckung von mind. 60 % zu
erreichen. Vegetationsmatten und vorkultivierte
Elemente sind bereits nach dem Einwurzeln abnahmefähig.
Die aufgeführten Arbeiten sollen in diesen Bereichen
ggf. nach der Abnahme ausgeführt werden. Auf Wunsch des
Auftragnehmers kann auch eine Gesamtabnahme erfolgen.
Ein fortlaufendes Protokoll über die durchgeführten
Arbeiten und den Zustand der Dachbegrünung ist zu
führen und dem Bauherren vorzulegen. Auf eine evtl.
notwendige Verlängerung der Dauer zur
Fertigstellungspflege ist rechtzeitig hinzuweisen. Dies
kann bei Extrembedigungen sowie Anpflanzungen mit
geringen Stückzahlen erforderlich sein.
Folgende Arbeiten sind jeweils inkl. der erforderlichen
Materialien bzw. Entsorgung auszuführen:
-> 1 x durchdringende Anfangsbewässerung nach einer
Anpflanzung/ Verlegung von Vegetationsmatten bzw.
vorkultivierten Elementen mit mind. 15 l/m² -
bauseitige Vorraussetzungen siehe Folgeposition.
-> Anfangsbewässerung von Ansaaten nach Erfordernis für
die ersten 6-8 Wochen, bauseitige Voraussetzungen siehe
Folgeposition
-> 4 x Fremdaufwuchs entfernen
-> 1 x Düngen im Mai/Juni mit umhülltem Langzeitdünger
-> 4 x Laub und Unrat entfernen
-> 4 x Rand- und Sicherheitsstreifen von Aufwuchs, Laub
und Unrat säubern
-> 2 x Sicherheitsrinnen säubern
-> 4 x Kontrollschächte und Abläufe kontrollieren und
säubern
-> 1 x Nachsaat/ Nachpflanzung von Fehlstellen
Ansonsten gilt die FLL-Dachbegrünungsrichtlinie.
Sollten über die oben angeführten Maßnahmen /Zeiträume
hinaus Arbeiten erforderlich werden, so ist dies im
Protokoll festzuhalten und vom Auftraggeber zusätzlich
zu beauftragen.
Die Abrechnung erfolgt jeweils nach 12 Monaten.
Menge: 1622,000 m2

**05.02.0120 Dachab- und -überläufe reinigen 2 AG, Abrg. je AG**
Vorhandene Dachab- und -überläufe kontrollieren und innen und außen reinigen,
Entfernen von unerwünschtem Fremdaufwuchs, insbesondere Gehölzsämlinge sowie Laub und Unrat,
inkl. Laden, Abfahren und Entsorgung anfallender Stoffe auf zugelassener Deponie / Kompostieranlage.

2AG

2x2= 4STK
Menge: 12,000 St

*Hinweis: KIESDACH*

**05.02.0130 Sicherheitsst. f. Dachbegr. gewaschener Kies**
Sicherheitsstreifen für Dachbegrünung
aus gewaschenem Kies,
frei von löslichen Kalkanteilen,
Körnung 16/32,
durchschnittliche Schichtdicke 5 cm,
durchschnittliche Breite 50 cm.

im Bereich von Aufkantungen, An- und Abschlüssen, um Dachdurchdingungen, Kontrollschächte und Anschlagpunkte

liefern und einbauen
Menge: 197,000 m2

*Hinweis: BELÄGE DACHBEGRÜNUNG*

**05.02.0140 Plattenbelag Beton L/B/D 60/40/5cm**
Plattenbelag ZTV P-StB aus Gehwegplatten aus Beton DIN
EN 1339, vom AN zu liefern, Maße L/B/D 60/40/5 cm,
Plattenmaßabweichung P, Diagonalabweichung K,
Witterungswiderstand D, Biegezugfestigkeit U,
Abriebwiderstand I, Bruchlast 7, Farbton grau, Bettung
in Splittbett 0-5mm, frei von löslichem Kalk,  Dicke 3-9 cm, Verlegung auf Dachflächen,
Regelbreite 1,50 m, Verlegeart Kreuzfuge, Verfugung mit
Splitt 1-3mm
inkl. Bettung bis D3cm aus Substrat / Kalkfreiem Splitt
Menge: 33,000 m2

*Hinweis: SOLAR AUFSTÄNDERUNG*

**05.02.0150 Statischer Nachweis Solaraufständerung**
Eine Berechnung der notwendigen Auflast in Kombination mit der DIN EN 1991-1-4 inklusive eines objektbezogenen statischen Nachweises des Gesantsystems ist durch den Hersteller zu erbringen.
Menge: 1,000 psch

**05.02.0160 Solaraufständerung, auflastgehalten, 10° Neigung**
Auflastgehaltene 10° geneigte Solaraufständerungen zur durchdringungsfreien Befestigung von PV-Modulen bzw. PV-Modulreihen liefern und fachgerecht nach Einbauanleitung des Herstellers einbauen.
Bestehend aus Bodenplatte und Bügel, inkl. Schrauben und Muttern zur Befestigung,
inkl. aller dazu erforderlichen Schienenhalterungen und Befestigung zur Montage der PV-Modulen
Technische Daten Bodenplatte:
Material: Aluminium natur
Plattenmaße: L 1390 x B 260 x H 200 mm
Aufnahme für Bügel in Grundplatte integriert
Technische Daten Bügel
Material: Aluminium natur
Maße: L 985 x B 45 x H 627 mm
Neigung: 10 Grad

EP ist für die vollständige Befestigung von 1 Stk PV-Modul zu kalkulieren.
Menge: 305,000 St

#### 05.03 Stundenlohnarbeiten

*Hinweis: LEISTUNGEN AUF NACHWEIS*
ERGÄNZENDE ZUSÄTZLICHE VERTRAGSBEDINGUNGEN FÜR STUNDENLOHNARBEITEN
Stundenlohnarbeiten werden gem . VOB/B §2 Abs. 10 und § 15 ausgeführt bzw. abgerechnet. Der AN hat über Stundenlohnarbeiten werktäglich Stundenlohnzettel in 2-facher Ausfertigung einzureichen. Diese müssen außer den Angaben nach VOB/B §15 Abs. 3 folgende Angaben enthalten:
- das Datum
- die Bezeichnung der Baustelle
- die Nam en der Arbeitskräfte und deren Berufs-, Lohn- oder  Gehaltsgruppe
- die genaue Bezeichnung des Ausführungsortes innerhalb der  Baustelle
- die Art der Leistung
- die geleisteten Arbeitsstunden je Arbeitskraft
- die Gerätekenngrößen
Mit der Ausführung der im Leistungsverzeichnis vorgesehenen Stundenlohnarbeiten ist erst nach schriftlicher Anordnung des AG zu beginnen. Der Um fang der im Einzelfall zu erbringenden Leistungen wird bei der Anordnung festgelegt. Wegezeiten, Fahrtkosten sowie Kosten für Aufsicht (Leitungspersonal) sowie Kleingeräteeinsatz sind ebenfalls in die Einheitspreise der nachfolgenden Stundenverrechnungssätze einzurechnen und werden nicht gesondert vergütet. Die angesetzten Lohnkosten sind auf Basis der Urkalkulation zu erm itteln. Wird während der Ausführungszeit erkannt, dass mehr Stundenlohnarbeiten erforderlich werden als beauftragt, werden diese nur vergütet, wenn vor Ausführung von weiteren Stundenlohnarbeiten eine entsprechende Auftragserweiterung durch den Auftraggeber erteilt wurde.

**05.03.0010 Facharbeiter/-in, Stundenlohn als Durchschnittslohn**
Facharbeiter/-in, Stundenlohn als Durchschnittslohn
unabhängig der Qualifikation (wie z.B. Meister,
Vorarbeiter, Helfer etc.),
Stundenverrechnungssatz wie oben beschrieben.
Menge: 20,000 h

**05.03.0020 Zusatzaufwand für geordnete Übergabe der Bestandsunterlagen**
Die Bestandsunterlagen sind 2-fach in je einem DIN-A4-Ordner
und 1-fach auf digitalem Datenträger (CD, DVD oder USB-Stick)
mit gleicher, nachstehender Ordnerstruktur rechtzeitig
vor Abnahm e an die zuständige Objektüberwachung
zur Prüfung zu übergeben.
Als Dateiformat ist grundsätzlich "pdf" zu verwenden.
Planunterlagen sind im Format "dwg" oder "dxf" und "pdf" zu speichern.
Die Unterlagen sind gem äß nachstehender Liste in die
jeweiligen Register einzusortieren.
Sollte ein DIN-A4-Ordner nicht ausreichen, so sind die
Ordner in entsprechender Reihenfolge und mit der
Gesamtanzahl an Ordnern zu numm erieren.
Auf den Rückenschildern sind ferner das Bauvorhaben, die Gewerkenummer, das Gewerk und die ausführende Firma zu verzeichnen.
Je nach Gewerk kann es zu einzelnen Abschnitten keine
Angaben geben. Dies ist kenntlich zu m achen (z.B. durch
Hinweis: "entfällt") und die entsprechenden Register sind
leer zu lassen.

Die Dokumente sind jeweils mit Angabe der betreffenden
LV-Positionsnummer direkt auf den zugehörigen
Dokumenten (Datenblätter etc.) zu versehen.
Eine Abnahme ohne vollständige Bestandsunterlagen wird
vom Auftraggeber verweigert.

Register-Nr. - Ordnerinhalt:
0 - Inhaltsverzeichnis
1 - Bauvorhaben, LV-Num mer und Gewerk, Firmenangaben
 und Ansprechpartner
2 - Fachunternehm ererklärung / Konformitätserklärungen /
 Übereinstimm ungserklärungen/ Leistungserklärungen
3 - Kopie Abnahmeprotokoll(e) - wird vom AG eingefügt
 Bestätigung der Mängelbeseitigung - wird ggf. vom AN
 nachgereicht
4 - Einweisungsprotokolle
5 - Reinigungs-/Wartungs- und Pflegehinweise
6 - Herstellernachweise / Systembeschreibungen /
 Produktdatenblätter / Sicherheitsdatenblätter
7 - Prüfzeugnisse / Zulassungsbescheide
 (z.B. für Brandschutz, Schallschutz, Dämm werte,
 Druckprüfungen, Spülprotokolle, etc.),
 Prüfbescheinigung Standfestigkeit
8 - TÜV-Zertifikate / TÜV-Abnahmen / Sachverständigenabnahmen /
 Gutachterliche Stellungnahmen
9 - Vollständige Liste der verwendeten Werkstoffe bzw.
 Materialien inkl. der genauen Herstellerbezeichnung
10 - Bedienungsanleitungen
11 - Planverzeichnis und Bestandspläne, wie W erkpläne
 mit Eintragung tatsächlicher (ggf. abweichender) Ausführung, Werkstattzeichnungen, Verlegepläne, Aufbauzeichnungen, Schemata, Verteilerpläne, etc.
12 - Zusätzlich bei Technischen Anlagen:
 Für den Betrieb der Technischen Anlagen erforderliche
 Unterlagen (wie z.B. Prüfbücher etc.)
Menge: 1,000 psch

#### 05.04 Materialkosten

**05.04.0010 Beton C 12/15**
Für evtl. erforderliche Materialien, die nicht im
Leistungsverzeichnis erfaßt sind und gegen Nachweis zur
Ausführung kommen, werden berechnet:
Beton C 12/15
Menge: 5,000 m3

**05.04.0020 Beton C 20/25**
Für evtl. erforderliche Materialien, die nicht im
Leistungsverzeichnis erfaßt sind und gegen Nachweis zur
Ausführung kommen, werden berechnet:
Beton C 20/25
Menge: 5,000 m3

**05.04.0030 Natursand gewaschen, 0 - 3 mm**
Für evtl. erforderliche Materialien, die nicht im
Leistungsverzeichnis erfaßt sind und gegen Nachweis zur
Ausführung kommen, werden berechnet:
Natursand gewaschen, 0 - 3 mm
Menge: 5,000 m3

**05.04.0040 Brechsand, 0-3 mm**
Für evtl. erforderliche Materialien, die nicht im
Leistungsverzeichnis erfaßt sind und gegen Nachweis zur
Ausführung kommen, werden berechnet:
Brechsand, 0 - 3 mm
Menge: 5,000 m3

**05.04.0050 Sand, 0-4 mm**
Für evtl. erforderliche Materialien, die nicht im
Leistungsverzeichnis erfaßt sind und gegen Nachweis zur
Ausführung kommen, werden berechnet:
Sand, 0 - 4 mm
Menge: 5,000 m3

**05.04.0060 Auffüllkies, 0-32**
Für evtl. erforderliche Materialien, die nicht im
Leistungsverzeichnis erfaßt sind und gegen Nachweis zur
Ausführung kommen, werden berechnet:
Auffüllkies, 0 - 32
Menge: 5,000 m3

**05.04.0070 Brettschalung**
Brettschalung
24 mm stark
Menge: 5,000 m2

**05.04.0080 Schalungsplatten**
Schalungsplatten
Seekiefer o.ä.
Menge: 5,000 m2

**05.04.0090 Betonstahl IV S und IV M**
Menge: 5,000 kg

#### 05.05 Maschinenkosten

**05.05.0010 Lkw + Fahrer 3,5-5 t**
Lkw einschl. Fahrer,
Nutzlast über 3,5 bis 5 t,
Kipper,
Menge: 5,000 h

**05.05.0020 Bagger, 0,40 bis 1,00 m3**
wie vorh. Pos.
Bagger, 0,40 bis 1,00 m3
Menge: 5,000 h

**05.05.0030 Frontlader, luftbereift, bis 45 kW**
wie vorh. Pos.
Frontlader, luftbereift bis 45 kW
Menge: 5,000 h
